# Losa maciza y columnas

- Propiedad del archivo: CYPE INGENIEROS, S.A.
- Formato: FIEBDC-3/2002
- Ámbito geográfico: Colombia
- Divisa: COP
- Costes indirectos: 3.00 %
- Gastos generales: 13.00 %
- Beneficio industrial: 6.00 %
- IVA: 16.00 %

## E Estructuras

### EH Concreto armado

#### EHL Losas macizas

**EHL020** m² Losa maciza y columnas.
Estructura de concreto armado, realizada con concreto f'c=210 kg/cm² (21 MPa), clase de exposición F0 S0 P0 C0, tamaño máximo del agregado 12,5 mm, manejabilidad blanda, preparado en obra, y fundido con medios manuales, con un volumen total de concreto en losa y columnas de 0,267 m³/m², y acero Grado 60 (fy=4200 kg/cm²), con una cuantía total de 26 kg/m², compuesta de los siguientes elementos: LOSA MACIZA: horizontal, canto 24 cm, con montaje y desmontaje de sistema de encofrado continuo, con acabado para revestir, formado por: superficie encofrante de tableros de madera tratada, reforzados con varillas y perfiles, amortizables en 25 usos; estructura soporte horizontal de sopandas metálicas y accesorios de montaje, amortizables en 150 usos y estructura soporte vertical de puntales metálicos, amortizables en 150 usos; COLUMNAS: con altura libre de hasta 3 m y 30x30 cm de sección media, con montaje y desmontaje del sistema de encofrado de láminas metálicas reutilizables. Incluso refuerzo de huecos y zunchos perimetrales de planta y huecos, y agente filmógeno, para el curado de concretos y morteros.
Criterio de valoración económica: El precio incluye el figurado del acero (corte y doblez) en el área de trabajo, en obra y el armado en el lugar definitivo de su colocación en obra.
Incluye: COLUMNAS: Replanteo. Colocación de las armaduras con separadores homologados. Montaje del sistema de encofrado. Preparación del concreto. Fundido y compactación del concreto. Desmontaje del sistema de encofrado. Curado del concreto. LOSA MACIZA: Replanteo del sistema de encofrado. Montaje del sistema de encofrado. Replanteo de la geometría de la planta sobre el encofrado. Colocación de armaduras con separadores homologados. Preparación del concreto. Fundido y compactación del concreto. Regleado y nivelación de la capa de compresión. Curado del concreto. Desmontaje del sistema de encofrado.
Criterio de medición de proyecto: Superficie medida en verdadera magnitud desde las caras exteriores de los zunchos del perímetro, según documentación gráfica de Proyecto, deduciendo los huecos de superficie mayor de 6 m².
Criterio de medición de obra: Se medirá, en verdadera magnitud, desde las caras exteriores de los zunchos del perímetro, la superficie realmente ejecutada según especificaciones de Proyecto, deduciendo los huecos de superficie mayor de 6 m².

| Código | Ud | Descripción | Rendimiento | Precio | Importe |
|---|---|---|---|---|---|
| mt07aco020b | Ud | Separador homologado para columnas. (material) | 0.500 | 139.68 | 69.84 |
| mt08eup010b | m² | Lámina metálica de 50x50 cm, para encofrado de columnas de concreto armado de sección rectangular o cuadrada, de hasta 3 m de altura, incluso accesorios de montaje. (material) | 0.007 | 105269.16 | 736.88 |
| mt08eft030a | m² | Tablero de madera tratada, de 22 mm de espesor, reforzado con varillas y perfiles. (material) | 0.044 | 99786.39 | 4390.60 |
| mt08eva030 | m² | Estructura soporte para encofrado recuperable, compuesta de: sopandas metálicas y accesorios de montaje. (material) | 0.007 | 223696.97 | 1565.88 |
| mt50spa081a | Ud | Puntal metálico telescópico, de hasta 3 m de altura. (material) | 0.029 | 42223.46 | 1224.48 |
| mt08cim030b | m³ | Madera de pino. (material) | 0.003 | 779649.74 | 2338.95 |
| mt08var060 | kg | Puntas de acero de 20x100 mm. (material) | 0.040 | 19189.69 | 767.59 |
| mt08dba010d | l | Agente desmoldeante, a base de aceites especiales, emulsionable en agua, para encofrados metálicos, fenólicos o de madera. (material) | 0.041 | 3956.80 | 162.23 |
| mt07aco020h | Ud | Separador homologado para losas macizas. (material) | 3.000 | 195.55 | 586.65 |
| mt07aco060a | kg | Acero en barras corrugadas, Grado 60 (fy=4200 kg/cm²), de varios diámetros, según NTC 2289 y ASTM A 706. (material) | 27.300 | 2109.85 | 57598.91 |
| mt08var050 | kg | Alambre galvanizado para atar, de 1,30 mm de diámetro. (material) | 0.329 | 3289.66 | 1082.30 |
| mt08aaa010a | m³ | Agua. (material) | 0.060 | 3289.66 | 197.38 |
| mt01arg000d | m³ | Arena cribada. (material) | 0.155 | 77925.01 | 12078.38 |
| mt01arg001de | m³ | Agregado grueso homogeneizado, de tamaño máximo 12,5 mm. (material) | 0.233 | 56407.65 | 13142.98 |
| mt08cem000d | kg | Cemento gris en sacos. (material) | 100.477 | 484.68 | 48699.19 |
| mt08cur020a | l | Agente filmógeno, para el curado de concretos y morteros. (material) | 0.150 | 3424.98 | 513.75 |
| mq06hor010 | h | Concretera eléctrica con una capacidad de amasado de 160 l. (maquinaria) | 0.168 | 8779.49 | 1474.95 |
| op00ciz020 |  | Cizalla para acero en barras corrugadas. | 1.000 | 0.00 | 0.00 |
| op00ata010 |  | Atadora de armadura. | 1.000 | 0.00 | 0.00 |
| op00sie020 |  | Sierra de disco fijo, para mesa de trabajo. | 1.000 | 0.00 | 0.00 |
| au00auh040 |  | Vibrador de concreto, eléctrico. | 1.000 | 0.00 | 0.00 |
| mo044 | h | Oficial 1ª encofrador. (mano de obra) | 0.707 | 28923.23 | 20448.72 |
| mo091 | h | Ayudante encofrador. (mano de obra) | 0.727 | 21607.41 | 15708.59 |
| mo043 | h | Oficial 1ª armador de concreto. (mano de obra) | 0.383 | 28923.23 | 11077.60 |
| mo090 | h | Ayudante armador de concreto. (mano de obra) | 0.365 | 21607.41 | 7886.70 |
| mo113 | h | Peón de obra blanca. (mano de obra) | 0.284 | 20015.53 | 5684.41 |
| mo112 | h | Ayudante entendido. (mano de obra) | 0.298 | 20347.74 | 6063.63 |
| mo045 | h | Oficial 1ª cementador de concreto armado. (mano de obra) | 0.071 | 28923.23 | 2053.55 |
| mo092 | h | Ayudante cementador de concreto armado. (mano de obra) | 0.288 | 21607.41 | 6222.93 |
| % | % | Herramienta menor | 2 % | 221777.07 | 4435.54 |
|  |  | Costes directos |  |  | 226212.61 |
