# Sistema de encofrado reutilizable para columna rectangular o cuadrada

- Propiedad del archivo: CYPE INGENIEROS, S.A.
- Formato: FIEBDC-3/2002
- Ámbito geográfico: Colombia
- Divisa: COP
- Costes indirectos: 3.00 %
- Gastos generales: 13.00 %
- Beneficio industrial: 6.00 %
- IVA: 16.00 %

## E Estructuras

### EH Concreto armado

#### EHS Columnas

**EHS012** m² Sistema de encofrado reutilizable para columna rectangular o cuadrada.
Montaje y desmontaje de sistema de encofrado reutilizable para formación de columna rectangular o cuadrada de concreto armado, con acabado para revestir en planta de hasta 3 m de altura libre, formado por: superficie encofrante de láminas metálicas, amortizables en 50 usos y estructura soporte vertical de puntales metálicos, amortizables en 150 usos. Incluso berenjenos y líquido desencofrante para evitar la adherencia del concreto al encofrado.
Incluye: Replanteo. Montaje del sistema de encofrado. Desmontaje del sistema de encofrado. Limpieza y almacenamiento del encofrado.
Criterio de medición de proyecto: Superficie de encofrado en contacto con el concreto, medida según documentación gráfica de Proyecto.
Criterio de medición de obra: Se medirá la superficie de encofrado en contacto con el concreto realmente ejecutada según especificaciones de Proyecto.

| Código | Ud | Descripción | Rendimiento | Precio | Importe |
|---|---|---|---|---|---|
| mt08eup010b | m² | Lámina metálica de 50x50 cm, para encofrado de columnas de concreto armado de sección rectangular o cuadrada, de hasta 3 m de altura, incluso accesorios de montaje. (material) | 0.024 | 105269.16 | 2526.46 |
| mt50spa081a | Ud | Puntal metálico telescópico, de hasta 3 m de altura. (material) | 0.007 | 42223.46 | 295.56 |
| mt08var040a | Ud | Berenjeno de PVC, de varias dimensiones y 2500 mm de longitud. (material) | 1.338 | 1206.21 | 1613.91 |
| mt08dba010d | l | Agente desmoldeante, a base de aceites especiales, emulsionable en agua, para encofrados metálicos, fenólicos o de madera. (material) | 0.030 | 3956.80 | 118.70 |
| mo044 | h | Oficial 1ª encofrador. (mano de obra) | 0.403 | 28923.23 | 11656.06 |
| mo091 | h | Ayudante encofrador. (mano de obra) | 0.461 | 21607.41 | 9961.02 |
| % | % | Herramienta menor | 2 % | 26171.71 | 523.43 |
|  |  | Costes directos |  |  | 26695.14 |
