# Losa sanitaria ventilada sobre murete de mampostería

- Propiedad del archivo: CYPE INGENIEROS, S.A.
- Formato: FIEBDC-3/2002
- Ámbito geográfico: Colombia
- Divisa: COP
- Costes indirectos: 3.00 %
- Gastos generales: 13.00 %
- Beneficio industrial: 6.00 %
- IVA: 16.00 %

## E Estructuras

### EH Concreto armado

#### EHU Losas armadas en una dirección

**EHU005** m² Losa sanitaria ventilada sobre murete de mampostería.
Losa sanitaria ventilada de concreto armado, canto 30 = 25+5 cm, realizado con concreto f'c=210 kg/cm² (21 MPa), clase de exposición F0 S0 P0 C0, tamaño máximo del agregado 12,5 mm, manejabilidad blanda, preparado en obra, y fundido con medios manuales, volumen 0,104 m³/m², y acero Grado 60 (fy=4200 kg/cm²) en zona de refuerzo de negativos y conectores de viguetas y zunchos, cuantía 6 kg/m²; formado por: vigueta pretensada T-18; bovedilla de concreto, 60x20x25 cm; capa de compresión de 5 cm de espesor, con armadura de reparto formada por malla electrosoldada tipo XX 50, 25x25 cm y Ø 4-4 mm, sobre murete de apoyo de 80 cm de altura de ladrillo cerámico perforado (panal), para revestir, 24x11,5x9 cm, con mortero de cemento confeccionado en obra, con 250 kg/m³ de cemento, color gris, dosificación 1:6, suministrado en sacos, acabado con manto asfáltico. Incluso agente filmógeno, para el curado de concretos y morteros.
Criterio de valoración económica: El precio incluye el figurado del acero (corte y doblez) en el área de trabajo, en obra y el armado en el lugar definitivo de su colocación en obra.
Incluye: MURETE DE MAMPOSTERÍA: Limpieza y preparación de la superficie soporte. Replanteo. Preparación del mortero. Asiento de la primera hilada sobre capa de mortero. Colocación y aplomado de miras de referencia. Tendido de hilos entre miras. Colocación de las piezas por hiladas a nivel. Formación de huecos de ventilación en muros. Colocación de la impermeabilización. LOSA SANITARIA: Replanteo de la geometría de la planta. Colocación de viguetas y bovedillas. Colocación de las armaduras con separadores homologados. Preparación del concreto. Fundido y compactación del concreto. Regleado y nivelación de la capa de compresión. Curado del concreto.
Criterio de medición de proyecto: Superficie medida desde las caras exteriores de los zunchos del perímetro, según documentación gráfica de Proyecto, deduciendo los huecos de superficie mayor de 6 m².
Criterio de medición de obra: Se medirá, desde las caras exteriores de los zunchos del perímetro, la superficie realmente ejecutada según especificaciones de Proyecto, deduciendo los huecos de superficie mayor de 6 m². Se consideran incluidos todos los elementos integrantes de la estructura señalados en los planos y detalles del Proyecto.

| Código | Ud | Descripción | Rendimiento | Precio | Importe |
|---|---|---|---|---|---|
| mt04lpv010a | Ud | Ladrillo cerámico perforado (panal), para revestir, 24x11,5x9 cm, densidad 780 kg/m³. (material) | 48.300 | 922.86 | 44574.14 |
| mt08aaa010a | m³ | Agua. (material) | 0.028 | 3281.16 | 91.87 |
| mt01arg005a | t | Arena de cantera, para mortero preparado en obra. (material) | 0.030 | 45135.97 | 1354.08 |
| mt08cem000d | kg | Cemento gris en sacos. (material) | 43.803 | 483.43 | 21175.68 |
| mt14lba010g | m² | Manto de betún modificado con elastómero SBS, de 3,5 mm de espesor, masa nominal 4 kg/m², con armadura de fieltro de poliéster no tejido de 160 g/m², de superficie no protegida. (material) | 0.840 | 37380.10 | 31399.28 |
| mt08eft030a | m² | Tablero de madera tratada, de 22 mm de espesor, reforzado con varillas y perfiles. (material) | 0.028 | 99528.53 | 2786.80 |
| mt08cim030b | m³ | Madera de pino. (material) | 0.003 | 777635.06 | 2332.91 |
| mt08var060 | kg | Puntas de acero de 20x100 mm. (material) | 0.040 | 19140.10 | 765.60 |
| mt08dba010d | l | Agente desmoldeante, a base de aceites especiales, emulsionable en agua, para encofrados metálicos, fenólicos o de madera. (material) | 0.030 | 3946.58 | 118.40 |
| mt07bho010d | Ud | Bovedilla de concreto, 60x20x25 cm. Incluso piezas especiales. (material) | 5.250 | 1893.33 | 9939.98 |
| mt07vau010a | m | Vigueta pretensada, T-18, con una longitud media menor de 4 m. (material) | 0.165 | 11582.77 | 1911.16 |
| mt07vau010b | m | Vigueta pretensada, T-18, con una longitud media entre 4 y 5 m. (material) | 0.908 | 12473.74 | 11326.16 |
| mt07vau010c | m | Vigueta pretensada, T-18, con una longitud media entre 5 y 6 m. (material) | 0.495 | 13141.98 | 6505.28 |
| mt07vau010d | m | Vigueta pretensada, T-18, con una longitud media mayor de 6 m. (material) | 0.083 | 16260.42 | 1349.61 |
| mt07aco060a | kg | Acero en barras corrugadas, Grado 60 (fy=4200 kg/cm²), de varios diámetros, según NTC 2289 y ASTM A 706. (material) | 6.300 | 2102.80 | 13247.64 |
| mt08var050 | kg | Alambre galvanizado para atar, de 1,30 mm de diámetro. (material) | 0.072 | 3281.16 | 236.24 |
| mt07ame050aae | m² | Malla electrosoldada tipo XX 50, 25x25 cm y Ø 4-4 mm, según NTC 5806 y ASTM A1064 / A1064M. (material) | 1.100 | 1972.29 | 2169.52 |
| mt01arg000d | m³ | Arena cribada. (material) | 0.061 | 77734.17 | 4741.78 |
| mt01arg001de | m³ | Agregado grueso homogeneizado, de tamaño máximo 12,5 mm. (material) | 0.091 | 56269.50 | 5120.52 |
| mt08cur020a | l | Agente filmógeno, para el curado de concretos y morteros. (material) | 0.150 | 3416.13 | 512.42 |
| mq06hor010 | h | Concretera eléctrica con una capacidad de amasado de 160 l. (maquinaria) | 0.078 | 8706.88 | 679.14 |
| op00ciz020 |  | Cizalla para acero en barras corrugadas. | 1.000 | 0.00 | 0.00 |
| op00ata010 |  | Atadora de armadura. | 1.000 | 0.00 | 0.00 |
| op00sie020 |  | Sierra de disco fijo, para mesa de trabajo. | 1.000 | 0.00 | 0.00 |
| au00auh040 |  | Vibrador de concreto, eléctrico. | 1.000 | 0.00 | 0.00 |
| mo021 | h | Oficial 1ª obra gris. (mano de obra) | 0.759 | 25476.92 | 19336.98 |
| mo114 | h | Peón de obra gris. (mano de obra) | 0.588 | 18348.75 | 10789.07 |
| mo044 | h | Oficial 1ª encofrador. (mano de obra) | 0.260 | 26513.03 | 6893.39 |
| mo091 | h | Ayudante encofrador. (mano de obra) | 0.256 | 19805.71 | 5070.26 |
| mo043 | h | Oficial 1ª armador de concreto. (mano de obra) | 0.081 | 26513.03 | 2147.56 |
| mo090 | h | Ayudante armador de concreto. (mano de obra) | 0.088 | 19805.71 | 1742.90 |
| mo113 | h | Peón de obra blanca. (mano de obra) | 0.123 | 18348.75 | 2256.90 |
| mo112 | h | Ayudante entendido. (mano de obra) | 0.129 | 18648.96 | 2405.72 |
| mo045 | h | Oficial 1ª cementador de concreto armado. (mano de obra) | 0.038 | 26513.03 | 1007.50 |
| mo092 | h | Ayudante cementador de concreto armado. (mano de obra) | 0.147 | 19805.71 | 2911.44 |
| % | % | Herramienta menor | 2 % | 216899.93 | 4338.00 |
|  |  | Costes directos |  |  | 221237.93 |
