# Losa armada en una dirección con vigas planas y viguetas prefabricadas

- Propiedad del archivo: CYPE INGENIEROS, S.A.
- Formato: FIEBDC-3/2002
- Ámbito geográfico: Colombia
- Divisa: COP
- Costes indirectos: 3.00 %
- Gastos generales: 13.00 %
- Beneficio industrial: 6.00 %
- IVA: 16.00 %

## E Estructuras

### EH Concreto armado

#### EHU Losas armadas en una dirección

**EHU010** m² Losa armada en una dirección con vigas planas y viguetas prefabricadas.
Estructura de concreto armado, realizada con concreto f'c=210 kg/cm² (21 MPa), clase de exposición F0 S0 P0 C0, tamaño máximo del agregado 12,5 mm, manejabilidad blanda, preparado en obra, y fundido con medios manuales, con un volumen total de concreto en losa y vigas de 0,143 m³/m², y acero Grado 60 (fy=4200 kg/cm²) en zona de refuerzo de negativos y conectores de viguetas y zunchos y vigas, con una cuantía total de 11 kg/m², constituida por: LOSA ARMADA EN UNA DIRECCIÓN: horizontal, de canto 30 = 25+5 cm; montaje y desmontaje de sistema de encofrado continuo, con acabado para revestir, formado por: superficie encofrante de tableros de madera tratada, reforzados con varillas y perfiles, amortizables en 25 usos, estructura soporte horizontal de sopandas metálicas y accesorios de montaje, amortizables en 150 usos y estructura soporte vertical de puntales metálicos, amortizables en 150 usos; semivigueta pretensada T-12; bovedilla de concreto, 60x20x25 cm; capa de compresión de 5 cm de espesor, con armadura de reparto formada por malla electrosoldada tipo XX 50, 25x25 cm y Ø 4-4 mm; vigas planas; altura libre de planta de hasta 3 m. Incluso agente filmógeno, para el curado de concretos y morteros.
Criterio de valoración económica: El precio incluye el figurado del acero (corte y doblez) en el área de trabajo, en obra y el armado en el lugar definitivo de su colocación en obra, pero no incluye las columnas.
Incluye: Replanteo del sistema de encofrado. Montaje del sistema de encofrado. Replanteo de la geometría de la planta sobre el encofrado. Colocación de viguetas y bovedillas. Colocación de las armaduras con separadores homologados. Preparación del concreto. Fundido y compactación del concreto. Regleado y nivelación de la capa de compresión. Curado del concreto. Desmontaje del sistema de encofrado.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eft030a | m² | Tablero de madera tratada, de 22 mm de espesor, reforzado con varillas y perfiles. (material) | 0.044 | 99786.39 | 4390.60 |
| mt08eva030 | m² | Estructura soporte para encofrado recuperable, compuesta de: sopandas metálicas y accesorios de montaje. (material) | 0.007 | 223696.97 | 1565.88 |
| mt50spa081a | Ud | Puntal metálico telescópico, de hasta 3 m de altura. (material) | 0.027 | 42223.46 | 1140.03 |
| mt08cim030b | m³ | Madera de pino. (material) | 0.003 | 779649.74 | 2338.95 |
| mt08var060 | kg | Puntas de acero de 20x100 mm. (material) | 0.040 | 19189.69 | 767.59 |
| mt08dba010d | l | Agente desmoldeante, a base de aceites especiales, emulsionable en agua, para encofrados metálicos, fenólicos o de madera. (material) | 0.030 | 3956.80 | 118.70 |
| mt07bho010d | Ud | Bovedilla de concreto, 60x20x25 cm. Incluso piezas especiales. (material) | 5.250 | 1899.69 | 9973.37 |
| mt07vse010a | m | Semivigueta pretensada, T-12, Lmedia = <4 m. (material) | 0.165 | 10057.16 | 1659.43 |
| mt07vse010b | m | Semivigueta pretensada, T-12, Lmedia = 4/5 m. (material) | 0.908 | 10839.39 | 9842.17 |
| mt07vse010c | m | Semivigueta pretensada, T-12, Lmedia = 5/6 m. (material) | 0.495 | 11509.86 | 5697.38 |
| mt07vse010d | m | Semivigueta pretensada, T-12, Lmedia = >6 m. (material) | 0.083 | 12515.59 | 1038.79 |
| mt07aco020c | Ud | Separador homologado para vigas. (material) | 0.800 | 195.55 | 156.44 |
| mt07aco060a | kg | Acero en barras corrugadas, Grado 60 (fy=4200 kg/cm²), de varios diámetros, según NTC 2289 y ASTM A 706. (material) | 11.550 | 2109.85 | 24368.77 |
| mt08var050 | kg | Alambre galvanizado para atar, de 1,30 mm de diámetro. (material) | 0.132 | 3289.66 | 434.24 |
| mt07ame050aae | m² | Malla electrosoldada tipo XX 50, 25x25 cm y Ø 4-4 mm, según NTC 5806 y ASTM A1064 / A1064M. (material) | 1.100 | 1978.90 | 2176.79 |
| mt08aaa010a | m³ | Agua. (material) | 0.032 | 3289.66 | 105.27 |
| mt01arg000d | m³ | Arena cribada. (material) | 0.083 | 77925.01 | 6467.78 |
| mt01arg001de | m³ | Agregado grueso homogeneizado, de tamaño máximo 12,5 mm. (material) | 0.125 | 56407.65 | 7050.96 |
| mt08cem000d | kg | Cemento gris en sacos. (material) | 53.814 | 484.68 | 26082.57 |
| mt08cur020a | l | Agente filmógeno, para el curado de concretos y morteros. (material) | 0.150 | 3424.98 | 513.75 |
| mq06hor010 | h | Concretera eléctrica con una capacidad de amasado de 160 l. (maquinaria) | 0.090 | 8779.49 | 790.15 |
| op00ciz020 |  | Cizalla para acero en barras corrugadas. | 1.000 | 0.00 | 0.00 |
| op00ata010 |  | Atadora de armadura. | 1.000 | 0.00 | 0.00 |
| op00sie020 |  | Sierra de disco fijo, para mesa de trabajo. | 1.000 | 0.00 | 0.00 |
| au00auh040 |  | Vibrador de concreto, eléctrico. | 1.000 | 0.00 | 0.00 |
| mo044 | h | Oficial 1ª encofrador. (mano de obra) | 0.638 | 28923.23 | 18453.02 |
| mo091 | h | Ayudante encofrador. (mano de obra) | 0.627 | 21607.41 | 13547.85 |
| mo043 | h | Oficial 1ª armador de concreto. (mano de obra) | 0.149 | 28923.23 | 4309.56 |
| mo090 | h | Ayudante armador de concreto. (mano de obra) | 0.161 | 21607.41 | 3478.79 |
| mo113 | h | Peón de obra blanca. (mano de obra) | 0.169 | 20015.53 | 3382.62 |
| mo112 | h | Ayudante entendido. (mano de obra) | 0.178 | 20347.74 | 3621.90 |
| mo045 | h | Oficial 1ª cementador de concreto armado. (mano de obra) | 0.052 | 28923.23 | 1504.01 |
| mo092 | h | Ayudante cementador de concreto armado. (mano de obra) | 0.202 | 21607.41 | 4364.70 |
| % | % | Herramienta menor | 2 % | 159342.06 | 3186.84 |
|  |  | Costes directos |  |  | 162528.90 |
