# Losa compuesta metaldeck

- Propiedad del archivo: CYPE INGENIEROS, S.A.
- Formato: FIEBDC-3/2002
- Ámbito geográfico: Colombia
- Costes indirectos: 3.00 %
- Gastos generales: 13.00 %
- Beneficio industrial: 6.00 %
- IVA: 16.00 %

## E Estructuras

### EH Concreto armado

#### EHX Losas compuestas metaldeck

**EHX011** m² Losa compuesta metaldeck, canto 10 cm, con lámina colaborante de acero galvanizado de 0,75 mm de espesor, 44 mm de canto y 172 mm de intereje, y concreto armado realizado con concreto f'c=210 kg/cm² (21 MPa), clase de exposición F0 S0 P0 C0, tamaño máximo del agregado 12,5 mm, manejabilidad blanda, preparado en obra, y vertido con medios manuales, volumen total de concreto 0,062 m³/m², acero Grado 60 (fy=4200 kg/cm²), con una cuantía total de 1 kg/m², y malla electrosoldada tipo D 50.
Formación de losa compuesta metaldeck, canto 10 cm, con lámina colaborante de acero galvanizado de 0,75 mm de espesor, 44 mm de canto y 172 mm de intereje y concreto armado realizado con concreto f'c=210 kg/cm² (21 MPa), clase de exposición F0 S0 P0 C0, tamaño máximo del agregado 12,5 mm, manejabilidad blanda, preparado en obra, y vertido con medios manuales, volumen total de concreto 0,062 m³/m²; acero Grado 60 (fy=4200 kg/cm²), con una cuantía total de 1 kg/m²; y malla electrosoldada tipo D 50. Incluso parte proporcional de remates perimetrales y de voladizos, realizados a base de piezas angulares de lámina de acero galvanizado; formación de huecos y refuerzos adicionales; fijaciones de las chapas, conectores de acero galvanizado, de 5 cm de altura y remates, y apuntalamiento en las zonas donde sea necesario según datos del fabricante. Todo ello apoyado sobre estructura metálica no incluida en este precio.
Incluye: Replanteo. Montaje de las láminas. Apuntalamiento, si fuera necesario. Fijación de las chapas y resolución de los apoyos. Fijación de los conectores a las chapas. Colocación de armaduras con separadores homologados. Vertido y compactación del concreto. Regleado y nivelación de la superficie de acabado. Curado del concreto. Reparación de defectos superficiales.
Criterio de medición de proyecto: Superficie medida en verdadera magnitud, según documentación gráfica de Proyecto, deduciendo los huecos de superficie mayor de 6 m².
Criterio de medición de obra: Se medirá, en verdadera magnitud, la superficie realmente ejecutada según especificaciones de Proyecto, deduciendo los huecos de superficie mayor de 6 m².

| Código | Ud | Descripción | Rendimiento | Precio | Importe |
|---|---|---|---|---|---|
| mt07pcl010acc | m² | Perfil de lámina de acero galvanizado de 0,75 mm de espesor, 44 mm de canto y 172 mm de intereje, 7 a 8 kg/m² y un momento de inercia de 30 a 40 cm4. Incluso tornillos autotaladrantes rosca-metal para fijación de las chapas. (material) | 1.050 | 28.80 | 30.24 |
| mt07aco020k | Ud | Separador homologado para losas compuestas metaldeck. (material) | 3.000 | 0.08 | 0.24 |
| mt07aco060a | kg | Acero en barras corrugadas, Grado 60 (fy=4200 kg/cm²), elaborado en taller y colocado en obra, diámetros varios, según NTC 2289 y ASTM A 706. (material) | 1.000 | 0.97 | 0.97 |
| mt07ame050aae | m² | Malla electrosoldada tipo D 50, 25x25 cm y Ø 4-4 mm, según NTC 2310 y ASTM A 497. (material) | 1.150 | 0.96 | 1.10 |
| mt08aaa010a | m³ | Agua. (material) | 0.015 | 0.85 | 0.01 |
| mt01arg000 | t | Arena cribada para concretos preparados en obra. (material) | 0.050 | 7.18 | 0.36 |
| mt01arg001c | t | Agregado grueso homogeneizado, de tamaño máximo 12,5 mm, para concretos preparados en obra. (material) | 0.054 | 14.41 | 0.78 |
| mt08cem000 | kg | Cemento en sacos, para concreto preparado en obra. (material) | 18.228 | 0.10 | 1.82 |
| mt07cem010a | Ud | Conector en "L", de acero galvanizado, de 5 cm de altura, para fijar a estructura de acero mediante clavado. (material) | 10.000 | 0.97 | 9.70 |
| mt07cem020 | Ud | Clavos de acero galvanizado, para aplicación con pistola. (material) | 20.000 | 0.20 | 4.00 |
| mt07cem030 | Ud | Cartucho de pólvora para fijación por disparo con clavadora. (material) | 20.000 | 0.12 | 2.40 |
| op00ciz020 |  | Cizalla para acero en barras corrugadas. | 1.000 | 0.00 | 0.00 |
| op00ata010 |  | Atadora de ferralla. | 1.000 | 0.00 | 0.00 |
| op00lla010 |  | Llave de impacto. | 1.000 | 0.00 | 0.00 |
| au00auh040 |  | Vibrador de concreto, eléctrico. | 1.000 | 0.00 | 0.00 |
| mo041 | h | Oficial 1ª obra negra. (mano de obra) | 0.548 | 4.63 | 2.54 |
| mo087 | h | Ayudante de obra negra. (mano de obra) | 0.390 | 3.15 | 1.23 |
| mo111 | h | Peón de obra blanca. (mano de obra) | 0.074 | 2.88 | 0.21 |
| mo110 | h | Ayudante entendido. (mano de obra) | 0.077 | 2.94 | 0.23 |
| % | % | Costes directos complementarios | 2 % | 55.83 | 1.12 |
|  |  | Costes directos |  |  | 56.95 |
