# Viga prefabricada de concreto armado

- Propiedad del archivo: CYPE INGENIEROS, S.A.
- Formato: FIEBDC-3/2002
- Ámbito geográfico: Colombia
- Divisa: COP
- Costes indirectos: 3.00 %
- Gastos generales: 13.00 %
- Beneficio industrial: 6.00 %
- IVA: 16.00 %

## E Estructuras

### EP Concreto prefabricado

#### EPV Vigas

**EPV010** m Viga prefabricada de concreto armado.
Viga prefabricada de concreto armado tipo T invertida, de 30 cm de anchura de alma, 30 cm de altura de talón, 45 cm de anchura total y 45 cm de altura total, con un momento flector máximo de 360 kN·m.
Incluye: Replanteo de las vigas. Izado y presentación de las vigas mediante grúa. Ajuste a su posición correcta y nivelación. Formación de la unión con los elementos de apoyo. Llenado y sellado de juntas. Montaje y desmontaje de apeos complementarios.
Criterio de medición de proyecto: Longitud medida a ejes, según documentación gráfica de Proyecto.
Criterio de medición de obra: Se medirá, a ejes, la longitud realmente ejecutada según especificaciones de Proyecto.

| Código | Ud | Descripción | Rendimiento | Precio | Importe |
|---|---|---|---|---|---|
| mt07pha030aaaa1 | m | Viga prefabricada de concreto armado tipo T invertida, de 30 cm de anchura de alma, 30 cm de altura de talón, 45 cm de anchura total y 45 cm de altura total, con un momento flector máximo de 360 kN·m. (material) | 1.000 | 498537.63 | 498537.63 |
| mq07gte010c | h | Grúa autopropulsada de brazo telescópico con una capacidad de elevación de 30 t y 27 m de altura máxima de trabajo. (maquinaria) | 0.050 | 190960.32 | 9548.02 |
| mo046 | h | Oficial 1ª montador de estructura prefabricada de concreto. (mano de obra) | 0.056 | 28923.23 | 1619.70 |
| mo093 | h | Ayudante montador de estructura prefabricada de concreto. (mano de obra) | 0.113 | 21607.41 | 2441.64 |
| % | % | Herramienta menor | 2 % | 512146.99 | 10242.94 |
|  |  | Costes directos |  |  | 522389.93 |
