# Revestimiento exterior de fachada ventilada, de placas de cemento. Sistema Aquapanel "KNAUF"

- Propiedad del archivo: CYPE INGENIEROS, S.A.
- Formato: FIEBDC-3/2002
- Ámbito geográfico: Colombia
- Divisa: COP
- Costes indirectos: 3.00 %
- Gastos generales: 13.00 %
- Beneficio industrial: 6.00 %
- IVA: 16.00 %

## F Fachadas y muros divisorios

### FA Fachadas ventiladas

#### FAC Revestimiento exterior de placas de cemento

**FAC010** m² Revestimiento exterior de fachada ventilada, de placas de cemento. Sistema Aquapanel "KNAUF".
Revestimiento exterior de fachada ventilada, de placas de cemento Portland Aquapanel Outdoor "KNAUF" de 12,5x1200x2400 mm, revestidas con una capa de fibra de vidrio embebida en ambas caras, colocación con tornillos, mediante el sistema Aquapanel WL122C.es "KNAUF" con DAU nº 12/074 C, sobre subestructura soporte de acero galvanizado de canales horizontales de 50/40/0,7 mm GRC 0,70 y montantes verticales de 50/50/0,70 mm GRC 0,70 con una modulación de 400 mm; impermeabilización con lámina altamente transpirable, impermeable al agua de lluvia, Tyvek StuccoWrap, capa base de mortero Aquapanel Outdoor, sobre imprimación GRC, armado con malla de fibra de vidrio Aquapanel Outdoor y capa de acabado de mortero GRC acabado pétreo, sobre imprimación Fondo Pétreo GRC. Incluso banda acústica, escuadras de sustentación y de retención para la fijación de la subestructura soporte, tornillería para la fijación de las placas, fijaciones para el anclaje de los perfiles, mortero Aquapanel Outdoor "KNAUF" y cinta Aquapanel "KNAUF", para el tratamiento de juntas, perfil de PVC con malla de fibra de vidrio antiálcalis, "KNAUF", para remate de dinteles, y cinta adhesiva de doble cara para la fijación de la lámina altamente transpirable.
Criterio de valoración económica: El precio no incluye el aislamiento térmico.
Incluye: Limpieza y preparación de la superficie soporte. Replanteo de las juntas de contracción y paños de trabajo. Replanteo del despiece del revestimiento y de los puntos de anclaje de la subestructura soporte. Colocación de la banda acústica. Fijación de las escuadras al soporte base. Fijación de la subestructura soporte a la hoja principal y a la losa. Colocación y fijación provisional de la impermeabilización. Colocación y atornillado de las placas a la subestructura soporte. Tratamiento de juntas. Realización de todos los trabajos necesarios para la resolución de los huecos. Colocación del perfil de remate para el vierteaguas. Colocación del perfil para remate de dinteles. Aplicación de la capa de imprimación. Extendido de la capa de mortero base y colocación de la malla de refuerzo. Aplicación de la capa de imprimación. Colocación del perfil de protección para la capa de acabado. Aplicación de la capa de mortero.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12pck020d | m | Banda acústica de dilatación, autoadhesiva, de espuma de poliuretano de celdas cerradas "KNAUF", de 3,2 mm de espesor y 95 mm de anchura, resistencia térmica 0,10 m²K/W, conductividad térmica 0,032 W/(mK). (material) | 1.000 | 1220.91 | 1220.91 |
| mt12pak150x | Ud | Escuadra de sustentación "KNAUF", de acero galvanizado, de 107x65x80x2 mm. (material) | 0.580 | 4207.21 | 2440.18 |
| mt12pak150E | Ud | Escuadra de retención "KNAUF", de acero galvanizado, de 57x65x80x2 mm. (material) | 1.270 | 2632.43 | 3343.19 |
| mt12psg220 | Ud | Fijación compuesta por chazo y tornillo 5x27. (material) | 2.430 | 172.39 | 418.91 |
| mt12pak020a | m | Canal 50/40/0,7 mm GRC 0,7 "KNAUF" de acero Z4 (Z450) galvanizado especial, para sistema Aquapanel Outdoor. (material) | 0.350 | 7479.85 | 2617.95 |
| mt12pak030ga | m | Montante 50/50/0,7 mm GRC 0,7 "KNAUF" de acero Z4 (Z450) galvanizado especial, para sistema Aquapanel Outdoor. (material) | 2.750 | 8900.74 | 24477.04 |
| mt15mkv010 | m² | Lámina altamente transpirable impermeable al agua de lluvia, de polietileno tejido no hilado, Tyvek StuccoWrap "KNAUF", de 0,22 mm de espesor y 82 g/m², de 0,03 m de espesor de aire equivalente frente a la difusión de vapor de agua, (Euroclase E de reacción al fuego), para colocar en sistemas de cerramientos y revestimientos de fachadas Aquapanel, suministrada en rollos de 1,50x75 m. (material) | 1.100 | 23519.39 | 25871.33 |
| mt12pak010n | m² | Placa de cemento Portland Aquapanel Outdoor "KNAUF" de 12,5x1200x2400 mm, revestida con una capa de fibra de vidrio embebida en ambas caras. (material) | 1.050 | 53538.54 | 56215.47 |
| mt12pak040v | Ud | Tornillo autoperforante Aquapanel Maxi TB "KNAUF" 4,2x25. (material) | 20.000 | 35.84 | 716.80 |
| mt12pak041a | Ud | Tornillo autotaladrante de acero inoxidable AISI 304, JT4-4 4,8x19 "KNAUF", con cabeza hexagonal; para fijación de los perfiles de montaje sobre las escuadras de retención. (material) | 2.540 | 971.36 | 2467.25 |
| mt12pak041d | Ud | Tornillo autotaladrante de acero inoxidable AISI 304, JT4-6 5,5x22 "KNAUF", con cabeza hexagonal; para fijación de los perfiles de montaje sobre las escuadras de sustentación. (material) | 1.160 | 1335.33 | 1548.98 |
| mt12pak060g | kg | Mortero de juntas Aquapanel Outdoor "KNAUF", color gris. (material) | 0.600 | 5317.67 | 3190.60 |
| mt12pak050d | m | Cinta de juntas Aquapanel "KNAUF". (material) | 2.100 | 996.24 | 2092.10 |
| mt12pak100g | m² | Malla de fibra de vidrio Aquapanel Outdoor "KNAUF", color blanco. (material) | 1.100 | 4321.16 | 4753.28 |
| mt12pak090g | kg | Mortero Aquapanel Outdoor "KNAUF", color blanco. (material) | 6.300 | 3503.46 | 22071.80 |
| mt12pak085d | l | Imprimación incolora al siloxano GRC "KNAUF". (material) | 0.200 | 9045.52 | 1809.10 |
| mt12pak120 | kg | Imprimación a base de copolímeros acrílicos modificados Fondo Pétreo GRC "KNAUF", color a elegir, para mortero de acabado pétreo. (material) | 0.140 | 8546.87 | 1196.56 |
| mt12pak130 | kg | Mortero GRC "KNAUF", a base de copolímeros acrílicos modificados con siloxano, acabado pétreo, color a elegir. (material) | 0.400 | 9500.21 | 3800.08 |
| mt28fvk030 | m | Perfil de PVC con malla de fibra de vidrio antiálcalis, "KNAUF", para remate de dinteles, suministrado en barras de 2,5 m de longitud. (material) | 0.170 | 2114.48 | 359.46 |
| mt15pdw100a | m | Cinta adhesiva de doble cara, con adhesivo acrílico, de 50 mm de anchura, con resistencia a los rayos UV, rango de temperatura de trabajo de -20 a 100°C, suministrada en rollos de 50 m de longitud. (material) | 1.500 | 5840.92 | 8761.38 |
| op00tal010 |  | Taladro. | 1.000 | 0.00 | 0.00 |
| op00ato010 |  | Atornillador. | 1.000 | 0.00 | 0.00 |
| mo052 | h | Oficial 1ª montador de sistemas de fachadas prefabricadas. (mano de obra) | 0.763 | 26179.17 | 19974.71 |
| mo099 | h | Ayudante montador de sistemas de fachadas prefabricadas. (mano de obra) | 0.763 | 19044.65 | 14531.07 |
| % | % | Herramienta menor | 2 % | 203878.15 | 4077.56 |
|  |  | Costes directos |  |  | 207955.71 |
