# Hoja exterior de fachada ventilada de 1/2 pie de espesor de mampostería estructural

- Propiedad del archivo: CYPE INGENIEROS, S.A.
- Formato: FIEBDC-3/2002
- Ámbito geográfico: Colombia
- Costes indirectos: 3.00 %
- Gastos generales: 13.00 %
- Beneficio industrial: 6.00 %
- IVA: 16.00 %

## F Fachadas

### FA Ventiladas

#### FAX Hoja exterior de ladrillo cara vista

**FAX010** m² Hoja exterior de fachada ventilada de 1/2 pie de espesor de mampostería estructural, de ladrillo cerámico cara vista perforado hidrofugado, salmón, acabado liso, 24x11,5x5 cm, con junta de 1 cm recibida con mortero de cemento 1:5.
Ejecución de hoja exterior en cerramiento de fachada ventilada de 1/2 pie de espesor de mampostería estructural, de ladrillo cerámico cara vista perforado hidrofugado, salmón, acabado liso, 24x11,5x5 cm, con junta de 1 cm de espesor, recibida con mortero de cemento 1:5. Incluso parte proporcional de enjarjes, mermas, roturas, formación de esquinas, peto de cubierta, elementos metálicos de conexión de las hojas y de soporte de la hoja exterior y anclaje al losa u hoja interior, formación de dinteles mediante ladrillos a sardinel con mampostería estructural armada, jambas y mochetas, juntas de contracción, ejecución de encuentros y puntos singulares y limpieza final de la mampostería estructural ejecutada.
Incluye: Limpieza y preparación de la superficie soporte. Replanteo de los elementos metálicos de soporte de la hoja exterior y anclaje al losa u hoja interior. Colocación del soporte de la hoja exterior con elementos metálicos de acero inoxidable, anclando a la estructura base los apoyos, especialmente diseñados para la hoja exterior. Replanteo de la hoja exterior. Colocación y aplomado de miras de referencia. Tendido de hilos entre miras. Colocación de las piezas que constituyen la hoja exterior, asegurando su estabilidad mediante la utilización de llaves o lañas que la anclan a la hoja interior portante o a los elementos de la estructura. Realización de todos los trabajos necesarios para la resolución de los huecos. Repaso de juntas y limpieza final del paramento.
Criterio de medición de proyecto: Superficie medida según documentación gráfica de Proyecto, sin duplicar esquinas ni encuentros, deduciendo los huecos de superficie mayor de 1 m², añadiendo a cambio la superficie de la parte interior del hueco, correspondiente al desarrollo de jambas y dinteles.
Criterio de medición de obra: Se medirá la superficie realmente ejecutada según especificaciones de Proyecto, sin duplicar esquinas ni encuentros, deduciendo los huecos de superficie mayor de 1 m², añadiendo a cambio la superficie de la parte interior del hueco, correspondiente al desarrollo de jambas y dinteles.

| Código | Ud | Descripción | Rendimiento | Precio | Importe |
|---|---|---|---|---|---|
| mt05cvh010f | Ud | Ladrillo cerámico cara vista perforado hidrofugado, salmón, acabado liso, 24x11,5x5 cm. (material) | 70.350 | 0.12 | 8.44 |
| mt09mor010d | m³ | Mortero de cemento CEM II/B-P 32,5 N tipo M-7,5, confeccionado en obra con 300 kg/m³ de cemento y una proporción en volumen 1/5. (material) | 0.026 | 125.21 | 3.26 |
| mt08adt010 | kg | Aditivo hidrófugo para impermeabilización de morteros u concretos. (material) | 0.155 | 0.85 | 0.13 |
| mt07aav020800 | Ud | Repercusión por anclaje al losa con elementos de acero inoxidable en perfiles angulares de soporte de la hoja exterior, de mampostería estructural, de fachada ventilada. (material) | 1.000 | 8.00 | 8.00 |
| mt07aco060a | kg | Acero en barras corrugadas, Grado 60 (fy=4200 kg/cm²), elaborado en taller y colocado en obra, diámetros varios, según NTC 2289 y ASTM A 706. (material) | 0.800 | 0.97 | 0.78 |
| op00sie030 |  | Sierra de disco de diamante, para mesa de trabajo, de corte húmedo. | 1.000 | 0.00 | 0.00 |
| op00tal010 |  | Taladro. | 1.000 | 0.00 | 0.00 |
| mo047 | h | Oficial 1ª montador de sistemas de fachadas prefabricadas. (mano de obra) | 2.054 | 4.53 | 9.30 |
| mo090 | h | Ayudante montador de sistemas de fachadas prefabricadas. (mano de obra) | 1.027 | 3.08 | 3.16 |
| % | % | Costes directos complementarios | 3 % | 33.07 | 0.99 |
|  |  | Costes directos |  |  | 34.06 |
