# Hoja exterior de sistema de fachada ventilada de 8 mm de espesor

- Propiedad del archivo: CYPE INGENIEROS, S.A.
- Formato: FIEBDC-3/2002
- Ámbito geográfico: Colombia
- Costes indirectos: 3.00 %
- Gastos generales: 13.00 %
- Beneficio industrial: 6.00 %
- IVA: 16.00 %

## F Fachadas

### FA Ventiladas

#### FAY Sistemas de hoja exterior para fachada ventilada

**FAY040** m² Hoja exterior de sistema de fachada ventilada de 8 mm de espesor, de placa de resinas termoendurecibles Meteon FR "TRESPA", de 500x2000x8 mm, acabado White, textura satinada Satin, colocada con modulación vertical mediante el sistema TS150 de fijación vista con tornillos sobre una subestructura de madera.
Ejecución de hoja exterior de sistema de fachada ventilada de 8 mm de espesor, de placa Meteon FR "TRESPA", de 500x2000x8 mm, acabado White, textura satinada Satin, Euroclase B-s2 d0 de reacción al fuego, a base de resinas termoendurecibles que no contienen urea-formaldehído, reforzada de forma homogénea con fibras de madera certificada FSC o PEFC y superficie de color EBC (Electron Beam Curing), no melamínica y con propiedades antigraffiti durante toda su vida útil, con resistencia a los rayos ultravioleta según Ensayo Florida no inferior a 4-5 al contrastar con la escala de grises de ISO 105-A02, colocada con modulación vertical mediante el sistema TS150 de fijación vista con tornillos sobre una subestructura de madera, incluso parte proporcional de rastreles de madera tratada colocados horizontalmente y de ancho igual al espesor del aislamiento, rastreles de madera tratada como montantes de 38x45 mm y 38x75 mm en junta de placa y tornillos autorroscantes de acero inoxidable termolacado, formación de dinteles, vierteaguas, jambas y mochetas, juntas, realización de encuentros y piezas especiales, ejecutado según el sistema de revestimiento de fachadas ventiladas con placas Meteon FR "TRESPA", en posesión del DIT nº 473.
Incluye: Preparación de los elementos de sujeción incorporados previamente a la obra. Replanteo de los ejes verticales y horizontales de las juntas. Realización de todos los trabajos necesarios para la resolución de los huecos. Alineación, aplomado y nivelación del revestimiento de resina termoendurecible. Fijación definitiva de las piezas a la subestructura soporte. Limpieza final del paramento.
Criterio de medición de proyecto: Superficie medida según documentación gráfica de Proyecto, sin duplicar esquinas ni encuentros, deduciendo todos los huecos.
Criterio de medición de obra: Se medirá la superficie realmente ejecutada según especificaciones de Proyecto, sin duplicar esquinas ni encuentros, deduciendo todos los huecos.

| Código | Ud | Descripción | Rendimiento | Precio | Importe |
|---|---|---|---|---|---|
| mt12prt010aaaa1 | m² | Placa Meteon FR "TRESPA", de 500x2000x8 mm, acabado White, textura satinada Satin, Euroclase B-s2 d0 de reacción al fuego, a base de resinas termoendurecibles que no contienen urea-formaldehído, reforzada de forma homogénea con fibras de madera certificada FSC o PEFC y superficie de color EBC (Electron Beam Curing), no melamínica y con propiedades antigraffiti durante toda su vida útil, con resistencia a los rayos ultravioleta según Ensayo Florida no inferior a 4-5 al contrastar con la escala de grises de ISO 105-A02, colocada con modulación vertical mediante el sistema TS150 de fijación vista con tornillos sobre una subestructura de madera, incluso parte proporcional de rastreles de madera tratada colocados horizontalmente y de ancho igual al espesor del aislamiento, rastreles de madera tratada como montantes de 38x45 mm y 38x75 mm en junta de placa y tornillos autorroscantes de acero inoxidable termolacado. (material) | 1.050 | 96.77 | 101.61 |
| op00ato010 |  | Atornillador. | 1.000 | 0.00 | 0.00 |
| mo051 | h | Oficial 1ª montador de sistemas de fachadas prefabricadas. (mano de obra) | 0.675 | 4.56 | 3.08 |
| mo097 | h | Ayudante montador de sistemas de fachadas prefabricadas. (mano de obra) | 0.675 | 3.00 | 2.03 |
| % | % | Costes directos complementarios | 3 % | 106.72 | 3.20 |
|  |  | Costes directos |  |  | 109.92 |
