# Dintel de bloques en "U" de 20 cm de espesor

- Propiedad del archivo: CYPE INGENIEROS, S.A.
- Formato: FIEBDC-3/2002
- Ámbito geográfico: Colombia
- Costes indirectos: 3.00 %
- Gastos generales: 13.00 %
- Beneficio industrial: 6.00 %
- IVA: 16.00 %

## F Fachadas y muros divisorios

### FC Dinteles y cargaderos

#### FCF De mampostería

**FCF020** m Dintel de bloques en "U" de 20 cm de espesor, de concreto, liso color gris, 40x20x20 cm, resistencia normalizada R10 (10 N/mm²), para revestir, recibidos con mortero de cemento confeccionado en obra, con 250 kg/m³ de cemento, color gris, dosificación 1:6, suministrado en sacos, rellenos de mortero de relleno, fundido con medios manuales, y acero Grado 60 (fy=4200 kg/cm²), cuantía 0,888 kg/m; montaje y desmontaje de apeo compuesto por 2 puntales metálicos telescópicos, amortizables en 50 usos y tablones de madera, amortizables en 4 usos.
Ejecución de dintel de bloques en "U" de 20 cm de espesor, de concreto, liso color gris, 40x20x20 cm, resistencia normalizada R10 (10 N/mm²), para revestir, recibidos con mortero de cemento confeccionado en obra, con 250 kg/m³ de cemento, color gris, dosificación 1:6, suministrado en sacos, rellenos de mortero de relleno, fundido con medios manuales, y acero Grado 60 (fy=4200 kg/cm²), cuantía 0,888 kg/m; montaje y desmontaje de apeo compuesto por 2 puntales metálicos telescópicos, amortizables en 50 usos y tablones de madera, amortizables en 4 usos. Incluso parte proporcional de replanteo, nivelación y aplomado, mermas y roturas, y limpieza.
Incluye: Limpieza y nivelación de la superficie de apoyo. Replanteo y marcado de ejes de apoyo en el hueco de paso. Replanteo y corte de los tablones. Instalación del apeo. Preparación del mortero. Colocación de los bloques. Colocación de las armaduras. Fundido del mortero de relleno. Desmontaje y retirada del apeo.
Criterio de medición de proyecto: Longitud medida según documentación gráfica de Proyecto, incluyendo las entregas en los apoyos.
Criterio de medición de obra: Se medirá la longitud realmente ejecutada según especificaciones de Proyecto, incluyendo las entregas en los apoyos.

| Código | Ud | Descripción | Rendimiento | Precio | Importe |
|---|---|---|---|---|---|
| mt02bhp020f | Ud | Bloque en "U" de concreto, liso color gris, 40x20x20 cm, resistencia normalizada R10 (10 N/mm²), para revestir. (material) | 2.625 | 1.34 | 3.52 |
| mt07aco060a | kg | Acero en barras corrugadas, Grado 60 (fy=4200 kg/cm²), elaborado en taller y colocado en obra, diámetros varios, según NTC 2289 y ASTM A 706. (material) | 0.888 | 0.97 | 0.86 |
| mt08var050 | kg | Alambre galvanizado para atar, de 1,30 mm de diámetro. (material) | 0.009 | 1.13 | 0.01 |
| mt01arg005a | t | Arena de cantera, para mortero preparado en obra. (material) | 0.003 | 18.46 | 0.06 |
| mt08aaa010a | m³ | Agua. (material) | 0.004 | 1.54 | 0.01 |
| mt08cem000d | kg | Cemento gris en sacos. (material) | 0.504 | 0.23 | 0.12 |
| mt08cem000d | kg | Cemento gris en sacos. | 5.024 | 0.23 | 1.16 |
| mt08aaa010a | m³ | Agua. | 0.005 | 1.54 | 0.01 |
| mt01arg000d | m³ | Arena cribada. (material) | 0.015 | 31.79 | 0.48 |
| mt01arg001dd | m³ | Agregado grueso homogeneizado, de tamaño máximo 12,5 mm. (material) | 0.026 | 23.01 | 0.60 |
| mt50spa050k | m³ | Tablón de madera de pino, dimensiones 20x7,2 cm. (material) | 0.007 | 312.73 | 2.19 |
| mt50spa101 | kg | Clavos de acero. (material) | 0.050 | 1.18 | 0.06 |
| mt50spa081a | Ud | Puntal metálico telescópico, de hasta 3 m de altura. (material) | 0.040 | 13.71 | 0.55 |
| mq06hor010 | h | Concretera. (maquinaria) | 0.018 | 1.72 | 0.03 |
| op00ciz020 |  | Cizalla para acero en barras corrugadas. | 1.000 | 0.00 | 0.00 |
| mo020 | h | Oficial 1ª obra gris. (mano de obra) | 0.280 | 4.41 | 1.23 |
| mo112 | h | Peón de obra gris. (mano de obra) | 0.280 | 2.88 | 0.81 |
| mo042 | h | Oficial 1ª armador de concreto. (mano de obra) | 0.020 | 4.63 | 0.09 |
| mo088 | h | Ayudante armador de concreto. (mano de obra) | 0.020 | 3.15 | 0.06 |
| % | % | Costes directos complementarios | 2 % | 11.85 | 0.24 |
|  |  | Costes directos |  |  | 12.09 |
