# Muro portante de mampostería reforzada, de bloque de concreto

- Propiedad del archivo: CYPE INGENIEROS, S.A.
- Formato: FIEBDC-3/2002
- Ámbito geográfico: Colombia
- Divisa: COP
- Costes indirectos: 3.00 %
- Gastos generales: 13.00 %
- Beneficio industrial: 6.00 %
- IVA: 16.00 %

## F Fachadas y muros divisorios

### FE Mampostería estructural

#### FEA Muros de mampostería reforzada

**FEA020** m² Muro portante de mampostería reforzada, de bloque de concreto.
Muro portante de 15 cm de espesor de mampostería reforzada de bloque de concreto, liso estándar, color gris, 40x20x15 cm, resistencia normalizada R10 (10 N/mm²), para revestir, con juntas horizontales y verticales de 10 mm de espesor, junta rehundida, recibida con mortero de cemento confeccionado en obra, con 300 kg/m³ de cemento, color gris, dosificación 1:5, suministrado en sacos, con piezas especiales tales como medios bloques, bloques de esquina y bloques en "U" en formación de zunchos horizontales y dinteles, reforzado con mortero de relleno, f'c=100 kg/cm² (10 MPa), clase de exposición F0 S0 P0 C0, tamaño máximo del agregado 12,5 mm, manejabilidad fluida, preparado en obra, fundido con medios manuales, volumen 0,015 m³/m², en dinteles, zunchos horizontales y zunchos verticales; y acero Grado 60 (fy=4200 kg/cm²), cuantía 0,6 kg/m²; armadura horizontal prefabricada en las juntas de acero galvanizado en caliente con recubrimiento de resina epoxi, de 3,7 mm de diámetro y de 75 mm de anchura, rendimiento 2,45 m/m².
Incluye: Limpieza y preparación de la superficie soporte. Replanteo, planta a planta. Colocación y aplomado de miras de referencia. Tendido de hilos entre miras. Colocación de plomos fijos en las aristas. Preparación del mortero. Colocación de las piezas por hiladas a nivel. Colocación de las armaduras horizontales prefabricadas en las juntas entre hiladas. Colocación de armaduras en los huecos de las piezas, zunchos horizontales y dinteles. Preparación del mortero de relleno. Fundido del mortero de relleno. Realización de todos los trabajos necesarios para la resolución de huecos. Limpieza.
Criterio de medición de proyecto: Superficie medida según documentación gráfica de Proyecto, sin duplicar esquinas ni encuentros, deduciendo los huecos de superficie mayor de 2 m².
Criterio de medición de obra: Se medirá la superficie realmente ejecutada según especificaciones de Proyecto, sin duplicar esquinas ni encuentros, deduciendo los huecos de superficie mayor de 2 m².

| Código | Ud | Descripción | Rendimiento | Precio | Importe |
|---|---|---|---|---|---|
| mt02bhp010Afa | Ud | Bloque de concreto, liso estándar, color gris, 40x20x15 cm, resistencia normalizada R10 (10 N/mm²), densidad 1200 kg/m³, para revestir. (material) | 11.256 | 2017.88 | 22713.26 |
| mt02bhp011c | Ud | Medio bloque de concreto, liso estándar, color gris, 20x20x15 cm, resistencia normalizada R10 (10 N/mm²), densidad 1200 kg/m³, para revestir. (material) | 0.473 | 1897.77 | 897.65 |
| mt02bhp012c | Ud | Bloque de esquina de concreto, liso estándar, color gris, 40x20x15 cm, resistencia normalizada R10 (10 N/mm²), densidad 1200 kg/m³, para revestir. (material) | 0.494 | 4900.57 | 2420.88 |
| mt02bhp020e | Ud | Bloque en "U" de concreto, liso, color gris, 40x20x15 cm, resistencia normalizada R10 (10 N/mm²), para revestir. (material) | 0.924 | 3867.61 | 3573.67 |
| mt07aco060a | kg | Acero en barras corrugadas, Grado 60 (fy=4200 kg/cm²), de varios diámetros, según NTC 2289 y ASTM A 706. (material) | 0.630 | 2109.85 | 1329.21 |
| mt08var050 | kg | Alambre galvanizado para atar, de 1,30 mm de diámetro. (material) | 0.015 | 3289.66 | 49.34 |
| mt07aag010ebe | m | Armadura horizontal prefabricada en las juntas de acero galvanizado en caliente con recubrimiento de resina epoxi, de 3,7 mm de diámetro y 75 mm de anchura, con dispositivos de separación, geometría diseñada para permitir el solape y sistema de autocontrol del operario (SAO). (material) | 2.450 | 5376.33 | 13172.01 |
| mt08cem000d | kg | Cemento gris en sacos. (material) | 6.300 | 484.68 | 3053.48 |
| mt08aaa010a | m³ | Agua. (material) | 0.008 | 3289.66 | 26.32 |
| mt01arg000d | m³ | Arena cribada. (material) | 0.009 | 77925.01 | 701.33 |
| mt01arg001de | m³ | Agregado grueso homogeneizado, de tamaño máximo 12,5 mm. (material) | 0.015 | 56407.65 | 846.11 |
| mt01arg005a | t | Arena de cantera, para mortero preparado en obra. (material) | 0.017 | 45246.78 | 769.20 |
| mq06hor010 | h | Concretera eléctrica con una capacidad de amasado de 160 l. (maquinaria) | 0.017 | 8779.49 | 149.25 |
| op00ciz020 |  | Cizalla para acero en barras corrugadas. | 1.000 | 0.00 | 0.00 |
| op00ata010 |  | Atadora de armadura. | 1.000 | 0.00 | 0.00 |
| mo021 | h | Oficial 1ª obra gris. (mano de obra) | 0.435 | 27792.28 | 12089.64 |
| mo114 | h | Peón de obra gris. (mano de obra) | 0.551 | 20015.53 | 11028.56 |
| mo043 | h | Oficial 1ª armador de concreto. (mano de obra) | 0.132 | 28923.23 | 3817.87 |
| mo090 | h | Ayudante armador de concreto. (mano de obra) | 0.132 | 21607.41 | 2852.18 |
| % | % | Herramienta menor | 2 % | 79489.96 | 1589.80 |
|  |  | Costes directos |  |  | 81079.76 |
