# Fachada pesada de paneles arquitectónicos monocapa de concreto armado, con cemento fotocatalítico

- Propiedad del archivo: CYPE INGENIEROS, S.A.
- Formato: FIEBDC-3/2002
- Ámbito geográfico: Colombia
- Divisa: COP
- Costes indirectos: 3.00 %
- Gastos generales: 13.00 %
- Beneficio industrial: 6.00 %
- IVA: 16.00 %

## F Fachadas y muros divisorios

### FP Fachadas pesadas

#### FPH Paneles arquitectónicos de concreto

**FPH011** m² Fachada pesada de paneles arquitectónicos monocapa de concreto armado, con cemento fotocatalítico.
Cerramiento de fachada formado por paneles arquitectónicos monocapa de concreto armado, de 10 cm de espesor, 3,3 m de anchura máxima, 20 m² de superficie máxima, resistencia a compresión > 25.000 kN/m² y resistencia a flexotracción > 4.000 kN/m², compuestos por cemento fotocatalítico, descontaminante y autolimpiable, agregados de granulometría seleccionada, malla electrosoldada y barras de refuerzo de acero, con inclusión o delimitación de huecos. Incluso colocación en obra de los paneles con ayuda de grúa autopropulsada, apuntalamientos, piezas especiales, elementos metálicos para conexión entre paneles y entre paneles y elementos estructurales, limpieza e imprimación de las juntas, y sellado de juntas en el lado exterior con silicona neutra sobre cordón de espuma de polietileno expandido de celdas cerradas. Totalmente montado.
Incluye: Replanteo de paneles y elementos de anclaje. Posicionado de los paneles en su lugar de colocación. Aplomo y apuntalamiento de los paneles. Ejecución de anclajes. Repaso de paneles. Sellado de juntas.
Criterio de medición de proyecto: Superficie medida según documentación gráfica de Proyecto, sin duplicar esquinas ni encuentros, deduciendo los huecos de superficie mayor de 3 m².
Criterio de medición de obra: Se medirá la superficie realmente ejecutada según especificaciones de Proyecto, sin duplicar esquinas ni encuentros, deduciendo los huecos de superficie mayor de 3 m².

| Código | Ud | Descripción | Rendimiento | Precio | Importe |
|---|---|---|---|---|---|
| mt12phi010a | m² | Panel arquitectónico monocapa de concreto armado, de 10 cm de espesor, 3,3 m de anchura máxima, 20 m² de superficie máxima, resistencia a compresión > 25.000 kN/m² y resistencia a flexotracción > 4.000 kN/m², compuesto por cemento fotocatalítico, descontaminante y autolimpiable, agregados de granulometría seleccionada, malla electrosoldada y barras de refuerzo de acero. (material) | 1.000 | 373694.45 | 373694.45 |
| mt12phg100 | Ud | Repercusión, por m² de fachada de panel arquitectónico de concreto armado, de piezas especiales y elementos metálicos para conexión entre paneles y entre paneles y elementos estructurales, limpieza e imprimación de la junta, y sellado de juntas en el lado exterior con silicona neutra sobre cordón de espuma de polietileno expandido de celdas cerradas. (material) | 1.000 | 10285.17 | 10285.17 |
| mq07gte010c | h | Grúa autopropulsada de brazo telescópico con una capacidad de elevación de 30 t y 27 m de altura máxima de trabajo. (maquinaria) | 0.080 | 250450.06 | 20036.00 |
| mo050 | h | Oficial 1ª montador de paneles prefabricados de concreto. (mano de obra) | 0.266 | 37753.36 | 10042.39 |
| mo097 | h | Ayudante montador de paneles prefabricados de concreto. (mano de obra) | 0.266 | 27459.10 | 7304.12 |
| % | % | Herramienta menor | 2 % | 421362.13 | 8427.24 |
|  |  | Costes directos |  |  | 429789.37 |
