# Dintel de piedra artificial, de 15x4 cm

- Propiedad del archivo: CYPE INGENIEROS, S.A.
- Formato: FIEBDC-3/2002
- Ámbito geográfico: Colombia
- Costes indirectos: 3.00 %
- Gastos generales: 13.00 %
- Beneficio industrial: 6.00 %
- IVA: 16.00 %

## F Fachadas

### FR Remates de exteriores

#### FRD Dinteles

**FRD010** m Dintel de piedra artificial, de 15x4 cm.
Suministro y colocación de dintel de piedra artificial, de 15x4 cm, con goterón, anclaje metálico de acero inoxidable y superficie lavada al ácido, empotrado en las jambas, recibido con una capa de mortero de cemento hidrófugo M-10 con un espesor de 25 mm, sobre la que se introducen los anclajes metálicos, previendo una junta de 5 mm entre piezas. Incluso rejuntado entre piezas y uniones con los cerramientos y carpinterías con mortero de juntas especial para revestimientos de piedra artificial, y tratamiento de protección suplementaria mediante aplicación sobre el conjunto de pintura hidrófuga incolora en dos capas.
Incluye: Replanteo de las piezas en el hueco o remate. Colocación de reglas y plomadas sujetas al muro. Colocación, aplomado, nivelación y alineación. Rejuntado y limpieza del dintel. Aplicación en dos capas de la pintura hidrófuga incolora.
Criterio de medición de proyecto: Longitud del ancho del hueco, medida según documentación gráfica de Proyecto, incrementada en 5 cm a cada lado.
Criterio de medición de obra: Se medirá, con el ancho del hueco, la longitud realmente ejecutada según especificaciones de Proyecto, incluyendo las entregas en los apoyos.

| Código | Ud | Descripción | Rendimiento | Precio | Importe |
|---|---|---|---|---|---|
| mt09moe010b | m³ | Mortero de cemento CEM II/B-P 32,5 N, hidrófugo, tipo M-10, confeccionado en obra con 380 kg/m³ de cemento y una proporción en volumen 1/4. (material) | 0.004 | 114.71 | 0.46 |
| mt20dpa010d | m | Dintel de piedra artificial, de 15x4 cm, con goterón, anclaje metálico de acero inoxidable y superficie lavada al ácido. (material) | 1.050 | 31.75 | 33.34 |
| mt09mcr235 | kg | Mortero de juntas para prefabricados de concreto y piedra artificial, compuesto de cemento, agregados, pigmentos y aditivos especiales. (material) | 0.011 | 1.98 | 0.02 |
| mt28pcs010 | l | Tratamiento superficial hidrofugante, de superficie invisible. (material) | 0.060 | 8.43 | 0.51 |
| op00amo010 |  | Amoladora o radial. | 1.000 | 0.00 | 0.00 |
| mo018 | h | Oficial 1ª de obra blanca. (mano de obra) | 0.236 | 4.53 | 1.07 |
| mo104 | h | Peón de obra blanca. (mano de obra) | 0.236 | 2.92 | 0.69 |
| % | % | Costes directos complementarios | 2 % | 36.09 | 0.72 |
|  |  | Costes directos |  |  | 36.81 |
