# Umbral para remate de puerta principal o balconera de mármol Blanco Macael, hasta 110 cm de longitud, hasta 20 cm de anchura y 2 cm de espesor

- Propiedad del archivo: CYPE INGENIEROS, S.A.
- Formato: FIEBDC-3/2002
- Ámbito geográfico: Colombia
- Costes indirectos: 3.00 %
- Gastos generales: 13.00 %
- Beneficio industrial: 6.00 %
- IVA: 16.00 %

## F Fachadas

### FR Remates de exteriores

#### FRU Umbrales

**FRU010** m Umbral para remate de puerta principal o balconera de mármol Blanco Macael, hasta 110 cm de longitud, hasta 20 cm de anchura y 2 cm de espesor.
Formación de umbral para remate de puerta principal o balconera de mármol Blanco Macael, hasta 110 cm de longitud, hasta 20 cm de anchura y 2 cm de espesor, con goterón, cara y canto recto pulidos, con clara pendiente y empotrado en las jambas, cubriendo el escalón de acceso en la puerta principal o balcón de un edificio, recibido con mortero de cemento hidrófugo M-10. Incluso parte proporcional de preparación y regularización del soporte con mortero de cemento hidrófugo M-10, rejuntado entre piezas y uniones con los muros con mortero de juntas especial para revestimientos de piedra natural.
Incluye: Replanteo de las piezas en el hueco o remate. Preparación y regularización del soporte. Colocación, aplomado, nivelación y alineación. Rejuntado y limpieza del umbral.
Criterio de medición de proyecto: Longitud del ancho del hueco, medida según documentación gráfica de Proyecto, incrementada en 5 cm a cada lado.
Criterio de medición de obra: Se medirá la longitud realmente ejecutada según especificaciones de Proyecto, incluyendo los empotramientos en las jambas.

| Código | Ud | Descripción | Rendimiento | Precio | Importe |
|---|---|---|---|---|---|
| mt09moe010b | m³ | Mortero de cemento CEM II/B-P 32,5 N, hidrófugo, tipo M-10, confeccionado en obra con 380 kg/m³ de cemento y una proporción en volumen 1/4. (material) | 0.005 | 102.86 | 0.51 |
| mt20upn010da | m | Umbral para remate de puerta principal o balconera de mármol Blanco Macael, hasta 110 cm de longitud, hasta 20 cm de anchura y 2 cm de espesor, con goterón, cara y canto recto pulidos. (material) | 1.050 | 12.17 | 12.78 |
| mt09lec010b | m³ | Lechada de cemento blanco BL 22,5 X. (material) | 0.001 | 112.85 | 0.11 |
| mt09mcr220 | kg | Mortero de rejuntado para revestimientos, interiores o exteriores, de piedra natural, pulida o para pulir, compuesto de cemento, agregados a base de polvo de mármol, pigmentos resistentes a los álcalis y aditivos especiales. (material) | 0.015 | 1.29 | 0.02 |
| op00sie030 |  | Sierra de disco de diamante, para mesa de trabajo, de corte húmedo. | 1.000 | 0.00 | 0.00 |
| mo019 | h | Oficial 1ª de obra blanca. (mano de obra) | 0.247 | 4.41 | 1.09 |
| mo111 | h | Peón de obra blanca. (mano de obra) | 0.247 | 2.88 | 0.71 |
| % | % | Costes directos complementarios | 2 % | 15.22 | 0.30 |
|  |  | Costes directos |  |  | 15.52 |
