# Cerramiento vertical plano con perfiles de vidrio grabado, translúcido, sin armar en forma de U, SGG U-Glas "SAINT-GOBAIN GLASS", colocado en greca para pared simple

- Propiedad del archivo: CYPE INGENIEROS, S.A.
- Formato: FIEBDC-3/2002
- Ámbito geográfico: Colombia
- Costes indirectos: 0.03 %
- Gastos generales: 13.00 %
- Beneficio industrial: 6.00 %
- IVA: 16.00 %

## F Fachadas

### FV Vidrios

#### FVO Especiales: perfil en U

**FVO010** m² Cerramiento vertical plano con perfiles de vidrio grabado, translúcido, sin armar en forma de U, SGG U-Glas "SAINT-GOBAIN GLASS", colocado en greca para pared simple.
Ejecución de cerramiento vertical plano con perfiles de vidrio grabado, translúcido, sin armar en forma de U, SGG U-Glas "SAINT-GOBAIN GLASS", de 41+262+41 mm y 6 mm de espesor, colocado en greca para pared simple. Incluso parte proporcional de perfilería perimetral de aluminio (inferior, superior y vertical), tapaluces con perfilería de cierre en lados verticales y horizontales, bandas de apoyo en poliestireno, calzos de acuñado, separadores, chazos de fijación de poliestireno y sellado elástico.
Incluye: Recibido del bastidor a obra. Situación de bandas de apoyo en perfil inferior. Colocación de las placas y de los calzos especiales de apoyo y separación. Retacado inferior y superior de placas. Colocación de los perfiles de cierre. Sellado de juntas.
Criterio de medición de proyecto: Superficie medida según documentación gráfica de Proyecto, sin duplicar esquinas ni encuentros, deduciendo los huecos de superficie mayor de 3 m².
Criterio de medición de obra: Se medirá la superficie realmente ejecutada según especificaciones de Proyecto, sin duplicar esquinas ni encuentros, deduciendo los huecos de superficie mayor de 3 m².

| Código | Ud | Descripción | Rendimiento | Precio | Importe |
|---|---|---|---|---|---|
| mt21vec010a | m² | Vidrio grabado sin armar, con sección en forma de U, SGG U-Glas "SAINT-GOBAIN GLASS", espesor 6 mm, incluso parte proporcional de perfilería perimetral, banda de apoyo y chazos de fijación. (material) | 1.012 | 49.56 | 50.15 |
| mt21vva010 | m | Sellado de juntas mediante la aplicación con pistola de silicona sintética incolora. (material) | 3.000 | 0.77 | 2.31 |
| mt21vva021 | Ud | Material auxiliar para la colocación de vidrios. (material) | 2.000 | 1.14 | 2.28 |
| mo051 | h | Oficial 1ª cristalero. (mano de obra) | 0.727 | 4.77 | 3.47 |
| mo102 | h | Ayudante cristalero. (mano de obra) | 0.727 | 3.24 | 2.36 |
| % | % | Costes directos complementarios | 2 % | 60.57 | 1.21 |
|  |  | Costes directos |  |  | 61.78 |
