# Recercado realizado mediante piezas de moldura prefabricadas de concreto, de blanco, de 8x3 cm

- Propiedad del archivo: CYPE INGENIEROS, S.A.
- Formato: FIEBDC-3/2002
- Ámbito geográfico: Colombia
- Costes indirectos: 3.00 %
- Gastos generales: 13.00 %
- Beneficio industrial: 6.00 %
- IVA: 16.00 %

## H Remates y ayudas

### HR Remates

#### HRC Recercados

**HRC010** m Recercado realizado mediante piezas de moldura prefabricadas de concreto, de blanco, de 8x3 cm.
Formación de recercado de hueco de fachada piezas de moldura prefabricadas de concreto, de blanco, de 8x3 cm, recibidas con mortero de cemento, confeccionado en obra, con aditivo hidrófugo, dosificación 1:4. Incluso fijaciones metálicas y rejuntado en las uniones entre piezas y con la fachada con mortero de juntas especial para revestimientos de prefabricados de concreto, y tratamiento de protección suplementaria mediante aplicación sobre el conjunto de pintura hidrófuga incolora en dos capas.
Incluye: Preparación de la superficie de apoyo. Replanteo de las piezas en el hueco. Colocación de reglas y plomadas sujetas al muro. Colocación, aplomado, nivelación y alineación de las piezas. Rejuntado y limpieza. Aplicación en dos capas de la pintura hidrófuga incolora.
Criterio de medición de proyecto: Longitud medida por su mayor desarrollo lineal, según documentación gráfica de Proyecto.
Criterio de medición de obra: Se medirá, por su mayor desarrollo lineal, la longitud realmente ejecutada según especificaciones de Proyecto, incluyendo la longitud que pudiera perderse en ingletes.

| Código | Ud | Descripción | Rendimiento | Precio | Importe |
|---|---|---|---|---|---|
| mt08aaa010a | m³ | Agua. (material) | 0.006 | 0.80 | 0.00 |
| mt01arg005a | t | Arena de cantera, para mortero preparado en obra. (material) | 0.002 | 10.85 | 0.02 |
| mt08cem000d | kg | Cemento gris en sacos. (material) | 0.380 | 0.12 | 0.05 |
| mt08adt010 | kg | Aditivo hidrófugo para impermeabilización de morteros u concretos. (material) | 0.008 | 0.64 | 0.01 |
| mt20rhp010h | m | Piezas de moldura prefabricadas de concreto, de color blanco, de 8x3 cm, con anclaje metálico de acero inoxidable, para formación de recercado de huecos de fachada. (material) | 1.100 | 6.01 | 6.61 |
| mt09mcr235 | kg | Mortero de juntas para prefabricados de concreto y piedra artificial, compuesto de cemento, agregados, pigmentos y aditivos especiales. (material) | 0.162 | 1.27 | 0.21 |
| mt09lec010b | m³ | Lechada de cemento blanco BL 22,5 X. (material) | 0.001 | 80.49 | 0.08 |
| mt28pcs010 | l | Tratamiento superficial hidrofugante, de superficie invisible. (material) | 0.032 | 5.40 | 0.17 |
| mq06hor010 | h | Concretera. (maquinaria) | 0.015 | 0.17 | 0.00 |
| op00amo010 |  | Amoladora o radial. | 1.000 | 0.00 | 0.00 |
| mo020 | h | Oficial 1ª obra blanca. (mano de obra) | 0.336 | 3.07 | 1.03 |
| mo113 | h | Peón de obra blanca. (mano de obra) | 0.345 | 2.17 | 0.75 |
| % | % | Herramienta menor | 2 % | 8.93 | 0.18 |
|  |  | Costes directos |  |  | 9.11 |
