# Vierteaguas cerámico

- Propiedad del archivo: CYPE INGENIEROS, S.A.
- Formato: FIEBDC-3/2002
- Ámbito geográfico: Colombia
- Divisa: COP
- Costes indirectos: 3.00 %
- Gastos generales: 13.00 %
- Beneficio industrial: 6.00 %
- IVA: 16.00 %

## H Remates y ayudas

### HR Remates de fachada

#### HRC De piezas cerámicas

**HRC030** m Vierteaguas cerámico.
Vierteaguas cerámico de baldosín catalán, acabado mate, color rojo, en piezas de 11x24x1,2 cm, con goterón, empotrado en las jambas; recibido con mortero de cemento, confeccionado en obra, con aditivo hidrófugo, dosificación 1:4; y rejuntado entre piezas y de las uniones con los muros con mortero de juntas cementoso con absorción de agua reducida, CG2, para juntas entre 3 y 15 mm.
Incluye: Replanteo de las piezas. Corte de las piezas. Preparación y regularización del soporte. Colocación con mortero de las piezas. Sellado de juntas y limpieza.
Criterio de medición de proyecto: Longitud del ancho del hueco, medida según documentación gráfica de Proyecto, incrementada en 5 cm a cada lado.
Criterio de medición de obra: Se medirá la longitud realmente ejecutada según especificaciones de Proyecto, incluyendo los empotramientos en las jambas.

| Código | Ud | Descripción | Rendimiento | Precio | Importe |
|---|---|---|---|---|---|
| mt08aaa010a | m³ | Agua. (material) | 0.006 | 3289.66 | 19.74 |
| mt01arg005a | t | Arena de cantera, para mortero preparado en obra. (material) | 0.009 | 45246.78 | 407.22 |
| mt08cem000d | kg | Cemento gris en sacos. (material) | 2.280 | 484.68 | 1105.07 |
| mt08adt010 | kg | Aditivo hidrófugo para impermeabilización de morteros u concretos. (material) | 0.046 | 2631.73 | 121.06 |
| mt20vce020a | m | Vierteaguas cerámico de baldosín catalán, acabado mate, color rojo, en piezas de 11x24x1,2 cm, con goterón. (material) | 1.050 | 10115.43 | 10621.20 |
| mt09mcr070a | kg | Mortero de juntas cementoso con resistencia elevada a la abrasión y absorción de agua reducida, CG2, para junta abierta entre 3 y 15 mm. (material) | 0.164 | 2092.97 | 343.25 |
| mq06hor010 | h | Concretera eléctrica con una capacidad de amasado de 160 l. (maquinaria) | 0.005 | 8779.49 | 43.90 |
| op00amo010 |  | Amoladora o radial. | 1.000 | 0.00 | 0.00 |
| mo020 | h | Oficial 1ª obra blanca. (mano de obra) | 0.282 | 27792.28 | 7837.42 |
| mo113 | h | Peón de obra blanca. (mano de obra) | 0.336 | 20015.53 | 6725.22 |
| % | % | Herramienta menor | 2 % | 27224.08 | 544.48 |
|  |  | Costes directos |  |  | 27768.56 |
