# Recercado de hueco de fachada, de acero corten

- Propiedad del archivo: CYPE INGENIEROS, S.A.
- Formato: FIEBDC-3/2002
- Ámbito geográfico: Colombia
- Divisa: COP
- Costes indirectos: 3.00 %
- Gastos generales: 13.00 %
- Beneficio industrial: 6.00 %
- IVA: 16.00 %

## H Remates y ayudas

### HR Remates de fachada

#### HRG De acero corten

**HRG060** Ud Recercado de hueco de fachada, de acero corten.
Recercado de hueco de fachada de lámina de acero con resistencia mejorada a la corrosión atmosférica (corten), S355J0WP, de 6 mm de espesor, de 150 mm de profundidad, para hueco de 1000 mm de anchura y 1500 mm de altura. Incluso tornillos para la fijación del recercado al paramento.
Incluye: Limpieza y preparación de la superficie soporte. Replanteo. Colocación y fijación.
Criterio de medición de proyecto: Número de unidades previstas, según documentación gráfica de Proyecto.
Criterio de medición de obra: Se medirá el número de unidades realmente ejecutadas según especificaciones de Proyecto.

| Código | Ud | Descripción | Rendimiento | Precio | Importe |
|---|---|---|---|---|---|
| mt20rac010l | kg | Lámina de acero con resistencia mejorada a la corrosión atmosférica (corten), S355J0WP, de 6 mm de espesor, con tornillos para la fijación al paramento. Elaboración en taller, con tratamiento previo de activación de la oxidación, tratamiento anticorrosión y tratamiento de protección para evitar la aparición de manchas de óxido en el paramento. (material) | 38.948 | 8042.84 | 313252.53 |
| mo018 | h | Oficial 1ª cerrajero. (mano de obra) | 0.774 | 25810.78 | 19977.54 |
| mo059 | h | Ayudante cerrajero. (mano de obra) | 0.774 | 19080.89 | 14768.61 |
| % | % | Herramienta menor | 2 % | 347998.68 | 6959.97 |
|  |  | Costes directos |  |  | 354958.65 |
