# Torreta para fijación de 1 antena, de 10,5 m de altura

- Propiedad del archivo: CYPE INGENIEROS, S.A.
- Formato: FIEBDC-3/2002
- Ámbito geográfico: Colombia
- Costes indirectos: 3.00 %
- Gastos generales: 13.00 %
- Beneficio industrial: 6.00 %
- IVA: 16.00 %

## I Instalaciones

### IA Audiovisuales

#### IAA Red de cables coaxiales

**IAA032** Ud Torreta para fijación de 1 antena, de 10,5 m de altura.
Suministro e instalación de torreta para fijación de 1 antena, de 10,5 m de altura. Incluso anclajes y cuantos accesorios sean necesarios para su correcta instalación.
Incluye: Replanteo. Montaje.
Criterio de medición de proyecto: Número de unidades previstas, según documentación gráfica de Proyecto.
Criterio de medición de obra: Se medirá el número de unidades realmente ejecutadas según especificaciones de Proyecto.

| Código | Ud | Descripción | Rendimiento | Precio | Importe |
|---|---|---|---|---|---|
| mt40saf010hm | Ud | Mástil de antena de 3 m de alto, para unión por enchufe, fabricado con tubo de acero de 40 mm de diámetro y 1,5 mm de espesor, con tratamiento anticorrosión, incluso accesorios. (material) | 1.000 | 21.92 | 21.92 |
| mt40saf030f | Ud | Tramo superior de 2,5 m de alto y sección triangular de 180 mm de lado, para unión por enchufe, fabricado con tubo de acero de 20 mm de diámetro y celosía de acero de 7 mm de espesor, con tratamiento anticorrosión, para formación de torreta de sujeción de antena y accesorios. (material) | 1.000 | 95.40 | 95.40 |
| mt40saf030c | Ud | Tramo intermedio de 2,5 m de alto y sección triangular de 180 mm de lado, para unión por enchufe, fabricado con tubo de acero de 20 mm de diámetro y celosía de acero de 7 mm de espesor, con tratamiento anticorrosión, para formación de torreta de sujeción de antena y accesorios. (material) | 1.000 | 87.60 | 87.60 |
| mt40saf030a | Ud | Tramo inferior de 2,5 m de alto y sección triangular de 180 mm de lado, para unión por enchufe, fabricado con tubo de acero de 20 mm de diámetro y celosía de acero de 7 mm de espesor, con tratamiento anticorrosión, para formación de torreta de sujeción de antena y accesorios. (material) | 1.000 | 95.40 | 95.40 |
| mt40saf031a | Ud | Placa base rígida, cuadrada, para soldar o atornillar, para fijación de tramo de sección triangular mediante unión por enchufe, incluso accesorios de fijación. (material) | 1.000 | 13.20 | 13.20 |
| mt40saf040b | m | Cable de acero de 3 mm de diámetro, para grupo de vientos de sujeción de torreta, incluso placa base, herrajes y tensores. (material) | 30.000 | 1.24 | 37.20 |
| mo001 | h | Oficial 1ª instalador de telecomunicaciones. (mano de obra) | 6.117 | 3.17 | 19.39 |
| mo056 | h | Ayudante instalador de telecomunicaciones. (mano de obra) | 6.117 | 2.26 | 13.82 |
| % | % | Herramienta menor | 2 % | 383.93 | 7.68 |
|  |  | Costes directos |  |  | 391.61 |
