# Videoportero colectivo

- Propiedad del archivo: CYPE INGENIEROS, S.A.
- Formato: FIEBDC-3/2002
- Ámbito geográfico: Colombia
- Divisa: COP
- Costes indirectos: 3.00 %
- Gastos generales: 13.00 %
- Beneficio industrial: 6.00 %
- IVA: 16.00 %

## I Instalaciones

### IA Audiovisuales

#### IAV Citofonía y video citofonía

**IAV011** Ud Videoportero colectivo.
Instalación de videoportero digital para 10 viviendas compuesto de: placa exterior de calle digital con 10 pulsadores de llamada, cierre superior e inferior y telecámara B/N, alimentador y monitores con base de conexión. Incluso, abrepuertas, visera, distribuidores de vídeo, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de mampostería (paredes y techos). Resistencia a la compresión 320 N, resistencia al impacto 1 julio, temperatura de trabajo -5°C hasta 60°C, con grado de protección IP545, no propagador de la llama. (material) | 17.000 | 2249.64 | 38243.88 |
| mt40pea030c | m | Cable paralelo formado por conductores de cobre de 2x1,0 mm². (material) | 7.000 | 4799.36 | 33595.52 |
| mt40pga012 | m | Cable de videoportero formado por conductores de cobre de 2x0,25 mm² + 2x1,0 mm² y cable coaxial de 75 Ohm. (material) | 10.000 | 10219.13 | 102191.30 |
| mt40pga140a | Ud | Distribuidor de vídeo, con 4 salidas, para instalación de cable coaxial. (material) | 3.000 | 152037.90 | 456113.70 |
| mt40vgm010e | Ud | Monitor para instalaciones de videoportero digital, equipado con botón encendido/apagado, botón abrepuertas, autoencendido, botón para funciones adicionales y llamada electrónica. (material) | 10.000 | 1397919.78 | 13979197.80 |
| mt40vgm020a | Ud | Placa de conexión para monitor. (material) | 10.000 | 108776.93 | 1087769.30 |
| mt40vge030f | Ud | Kit de videoportero compuesto por módulo compacto de rejilla para vídeo con 10 pulsadores de llamada en dos columnas, módulo de sonido con telecámara B/N, módulo microprocesado, módulo codificador de pulsadores, cierre superior e inferior, caja de empotrar, fuente de alimentación y abrepuertas de corriente continua. (material) | 1.000 | 4648851.11 | 4648851.11 |
| mt40pga062b | Ud | Visera, para módulo compacto. (material) | 1.000 | 184795.88 | 184795.88 |
| mo003 | h | Maestro electricista. (mano de obra) | 26.752 | 28562.29 | 764098.38 |
| mo102 | h | Ayudante electricista. (mano de obra) | 26.752 | 20736.29 | 554737.23 |
| % | % | Herramienta menor | 2 % | 21849594.10 | 436991.88 |
|  |  | Costes directos |  |  | 22286585.98 |
