# Calentador de agua a gas, de condensación

- Propiedad del archivo: CYPE INGENIEROS, S.A.
- Formato: FIEBDC-3/2002
- Ámbito geográfico: Colombia
- Divisa: COP
- Costes indirectos: 3.00 %
- Gastos generales: 13.00 %
- Beneficio industrial: 6.00 %
- IVA: 16.00 %

## I Instalaciones

### IC Calefacción, refrigeración, climatización y A.C.S.

#### ICA Agua caliente

**ICA032** Ud Calentador de agua a gas, de condensación.
Calentador instantáneo a gas N, para el servicio de A.C.S., de condensación, mural vertical, para uso interior, cámara de combustión estanca, encendido electrónico a red eléctrica, sin llama piloto, control termostático de temperatura, control por mando a distancia, posibilidad de trabajar con agua precalentada por un sistema solar, pantalla digital, caudal de A.C.S. de 1,9 a 27 l/min, potencia de A.C.S. de 6 a 50,3 kW, eficiencia al 100% de carga nominal 97%, eficiencia al 30% de carga nominal 101%, dimensiones 775x452x286 mm, peso 34 kg, con dispositivo de control de evacuación de los productos de la combustión y control de llama por sonda de ionización, sin incluir el ducto para evacuación de los productos de la combustión. Incluso soporte y anclajes de fijación a paramento vertical, llave de corte de esfera, latiguillos flexibles. Totalmente montado, conexionado y probado.
Incluye: Replanteo del aparato. Fijación en paramento mediante elementos de anclaje. Colocación del aparato y accesorios. Conexionado con la red de conducción de agua. Conexión a la red eléctrica y de tierra. Puesta en marcha.
Criterio de medición de proyecto: Número de unidades previstas, según documentación gráfica de Proyecto.
Criterio de medición de obra: Se medirá el número de unidades realmente ejecutadas según especificaciones de Proyecto.

| Código | Ud | Descripción | Rendimiento | Precio | Importe |
|---|---|---|---|---|---|
| mt38cgj055a | Ud | Calentador instantáneo a gas N, para el servicio de A.C.S., de condensación, mural vertical, para uso interior, cámara de combustión estanca, encendido electrónico a red eléctrica, sin llama piloto, control termostático de temperatura, control por mando a distancia, posibilidad de trabajar con agua precalentada por un sistema solar, pantalla digital, caudal de A.C.S. de 1,9 a 27 l/min, potencia de A.C.S. de 6 a 50,3 kW, eficiencia al 100% de carga nominal 97%, eficiencia al 30% de carga nominal 101%, dimensiones 775x452x286 mm, peso 34 kg, con dispositivo de control de evacuación de los productos de la combustión y control de llama por sonda de ionización. (material) | 1.000 | 7015312.59 | 7015312.59 |
| mt37sve010c | Ud | Válvula de esfera de latón niquelado para roscar de 3/4". (material) | 1.000 | 19646.87 | 19646.87 |
| mt38tew010a | Ud | Latiguillo flexible de 20 cm y 1/2" de diámetro. (material) | 2.000 | 43177.80 | 86355.60 |
| mt38www011 | Ud | Material auxiliar para instalaciones de A.C.S. (material) | 1.000 | 7825.98 | 7825.98 |
| mo004 | h | Oficial 1ª calefactor. (mano de obra) | 2.483 | 26179.17 | 65002.88 |
| mo103 | h | Ayudante calefactor. (mano de obra) | 2.483 | 19008.41 | 47197.88 |
| % | % | Herramienta menor | 2 % | 7241341.80 | 144826.84 |
|  |  | Costes directos |  |  | 7386168.64 |
