# Sistema de captación solar térmica para instalación individual, sobre cubierta inclinada

- Propiedad del archivo: CYPE INGENIEROS, S.A.
- Formato: FIEBDC-3/2002
- Ámbito geográfico: Colombia
- Divisa: COP
- Costes indirectos: 3.00 %
- Gastos generales: 13.00 %
- Beneficio industrial: 6.00 %
- IVA: 16.00 %

## I Instalaciones

### IC Calefacción, refrigeración, climatización y A.C.S.

#### ICB Captación solar

**ICB006** Ud Sistema de captación solar térmica para instalación individual, sobre cubierta inclinada.
Calentador solar térmico completo, partido, para instalación individual, para colocación sobre cubierta inclinada, formado por: dos paneles de 2320x1930x90 mm en conjunto, superficie útil total 4,04 m², rendimiento óptico 0,819 y coeficiente de pérdidas primario 4,227 W/m²K; superficie absorbente y ductos de cobre; cubierta protectora de vidrio de 4 mm de espesor; depósito de 300 l, con un serpentín; grupo de bombeo individual con vaso de expansión de 18 l y vaso pre-expansión; centralita solar térmica programable; kit de montaje para dos paneles sobre cubierta inclinada; doble te sonda-purgador y purgador automático de aire. Incluso líquido de relleno para calentador solar térmico. Totalmente montado, conexionado y probado.
Incluye: Replanteo del conjunto. Colocación de la estructura soporte. Colocación y fijación de los paneles sobre la estructura soporte. Colocación del sistema de acumulación solar. Conexionado con la red de conducción de agua. Llenado del circuito.
Criterio de medición de proyecto: Número de unidades previstas, según documentación gráfica de Proyecto.
Criterio de medición de obra: Se medirá el número de unidades realmente ejecutadas según especificaciones de Proyecto.

| Código | Ud | Descripción | Rendimiento | Precio | Importe |
|---|---|---|---|---|---|
| mt38csg010fn | Ud | Calentador solar térmico completo, partido, para instalación individual, para colocación sobre cubierta inclinada, formado por: dos paneles de 2320x1930x90 mm en conjunto, superficie útil total 4,04 m², rendimiento óptico 0,819 y coeficiente de pérdidas primario 4,227 W/m²K; superficie absorbente y ductos de cobre; cubierta protectora de vidrio de 4 mm de espesor; depósito de 300 l, con un serpentín; grupo de bombeo individual con vaso de expansión de 18 l y vaso pre-expansión; centralita solar térmica programable; kit de montaje para dos paneles sobre cubierta inclinada; doble te sonda-purgador y purgador automático de aire. (material) | 1.000 | 14894397.00 | 14894397.00 |
| mt38csg011d | Ud | Fijaciones para calentador solar térmico de dos paneles, sobre teja. (material) | 1.000 | 536753.99 | 536753.99 |
| mt38csg100 | l | Solución agua-glicol para relleno de calentador solar térmico, para una temperatura de trabajo de -28°C a +200°C. (material) | 2.720 | 21588.90 | 58721.81 |
| mo009 | h | Oficial 1ª instalador de captadores solares. (mano de obra) | 5.080 | 26179.17 | 132990.18 |
| mo108 | h | Ayudante instalador de captadores solares. (mano de obra) | 5.080 | 19008.41 | 96562.72 |
| % | % | Herramienta menor | 2 % | 15719425.70 | 314388.51 |
|  |  | Costes directos |  |  | 16033814.21 |
