# Panel

- Propiedad del archivo: CYPE INGENIEROS, S.A.
- Formato: FIEBDC-3/2002
- Ámbito geográfico: Colombia
- Divisa: COP
- Costes indirectos: 3.00 %
- Gastos generales: 13.00 %
- Beneficio industrial: 6.00 %
- IVA: 16.00 %

## I Instalaciones

### IC Calefacción, refrigeración, climatización y A.C.S.

#### ICE Emisores por agua para calefacción y refrigeración

**ICE045** Ud Panel.
Panel simple, de lámina de acero, en instalaciones de agua caliente hasta 6 bar y 110°C, de 300x300x47 mm, emisión calorífica 86 kcal/h para una diferencia media de temperatura de 50°C entre el radiador y el ambiente, incluso tapones, reducciones y juntas, en instalación de calefacción centralizada por agua, con sistema bitubo. Incluso llave de paso termostática, detentor, purgador automático, anclajes, soportes, racores de conexión a la tubería de distribución, plafones y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38emi300aaa1 | Ud | Panel simple, de lámina de acero, en instalaciones de agua caliente hasta 6 bar y 110°C, de 300x300x47 mm, emisión calorífica 86 kcal/h para una diferencia media de temperatura de 50°C entre el radiador y el ambiente, incluso tapones, reducciones y juntas. (material) | 1.000 | 124136.17 | 124136.17 |
| mt38emi301 | Ud | Kit para montaje de radiador de lámina de acero, compuesto por soportes, purgador automático, spray de pintura para retoques y demás accesorios necesarios. (material) | 1.000 | 46416.14 | 46416.14 |
| mt38emi113 | Ud | Kit para conexión de radiador de lámina de acero a la tubería de distribución, compuesto por llave de paso termostática, detentor, enlaces y demás accesorios necesarios. (material) | 1.000 | 139248.40 | 139248.40 |
| mo004 | h | Oficial 1ª calefactor. (mano de obra) | 0.373 | 26179.17 | 9764.83 |
| mo103 | h | Ayudante calefactor. (mano de obra) | 0.373 | 19008.41 | 7090.14 |
| % | % | Herramienta menor | 2 % | 326655.68 | 6533.11 |
|  |  | Costes directos |  |  | 333188.79 |
