# Caldera a gas, doméstica, convencional, de pie, para calefacción

- Propiedad del archivo: CYPE INGENIEROS, S.A.
- Formato: FIEBDC-3/2002
- Ámbito geográfico: Colombia
- Divisa: COP
- Costes indirectos: 3.00 %
- Gastos generales: 13.00 %
- Beneficio industrial: 6.00 %
- IVA: 16.00 %

## I Instalaciones

### IC Calefacción, refrigeración, climatización y A.C.S.

#### ICG Calderas a gas

**ICG030** Ud Caldera a gas, doméstica, convencional, de pie, para calefacción.
Caldera de pie a gas (P/N), para calefacción, cámara de combustión abierta y tiro natural, potencia de 30 kW, dimensiones 596x707x850 mm, encendido electrónico y seguridad por ionización, sin llama piloto, equipamiento formado por: cuerpo de caldera de hierro fundido, panel de control y mando, quemador multigás para gas natural y propano, sensor de control de humos, bomba de circulación, manómetro, vaso de expansión y válvula de seguridad, sin incluir el ducto para evacuación de los productos de la combustión. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38cpj010a | Ud | Caldera de pie a gas (P/N), para calefacción, cámara de combustión abierta y tiro natural, potencia de 30 kW, dimensiones 596x707x850 mm, encendido electrónico y seguridad por ionización, sin llama piloto, equipamiento formado por: cuerpo de caldera de hierro fundido, panel de control y mando, quemador multigás para gas natural y propano, sensor de control de humos, bomba de circulación, manómetro, vaso de expansión y válvula de seguridad. (material) | 1.000 | 10309049.96 | 10309049.96 |
| mt38www010 | Ud | Material auxiliar para instalaciones de calefacción. (material) | 1.000 | 12573.84 | 12573.84 |
| mo004 | h | Oficial 1ª calefactor. (mano de obra) | 4.250 | 37753.36 | 160451.78 |
| mo103 | h | Ayudante calefactor. (mano de obra) | 4.250 | 27409.04 | 116488.42 |
| % | % | Herramienta menor | 2 % | 10598564.00 | 211971.28 |
|  |  | Costes directos |  |  | 10810535.28 |
