# Caldera mural a gas N

- Propiedad del archivo: CYPE INGENIEROS, S.A.
- Formato: FIEBDC-3/2002
- Ámbito geográfico: Colombia
- Divisa: COP
- Costes indirectos: 3.00 %
- Gastos generales: 13.00 %
- Beneficio industrial: 6.00 %
- IVA: 16.00 %

## I Instalaciones

### IC Calefacción, climatización y A.C.S.

#### ICG Calderas a gas

**ICG032** Ud Caldera mural a gas N, para calefacción y A.C.S. instantánea, cámara de combustión estanca y tiro natural, potencia nominal 24 kW, potencia de calefacción 24 kW, potencia de A.C.S. 24 kW, eficiencia energética clase C en calefacción, eficiencia energética clase B en A.C.S., perfil de consumo XL, caudal específico de A.C.S. de 11,8 l/min, dimensiones 700x400x298 mm, peso 27,5 kg, modelo CeraclassMidi ZW 24-2DV KEP "JUNKERS", encendido electrónico y seguridad por ionización, sin llama piloto, con plantilla de montaje horizontal, estación de producción instantánea de A.C.S. para sistemas solares térmicos y calderas murales, caudal máximo 12 l/min, intercambiador de 28 kW de potencia, modelo Solarbox Confort. Totalmente montada, conexionada y probada.
Caldera mural a gas N, para calefacción y A.C.S. instantánea, cámara de combustión estanca y tiro natural, potencia nominal 24 kW, potencia de calefacción 24 kW, potencia de A.C.S. 24 kW, eficiencia energética clase C en calefacción, eficiencia energética clase B en A.C.S., perfil de consumo XL, caudal específico de A.C.S. de 11,8 l/min, dimensiones 700x400x298 mm, peso 27,5 kg, modelo CeraclassMidi ZW 24-2DV KEP "JUNKERS", encendido electrónico y seguridad por ionización, sin llama piloto, con plantilla de montaje horizontal, estación de producción instantánea de A.C.S. para sistemas solares térmicos y calderas murales, caudal máximo 12 l/min, intercambiador de 28 kW de potencia, modelo Solarbox Confort. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38cmj010f | Ud | Caldera mural a gas N, para calefacción y A.C.S. instantánea, cámara de combustión estanca y tiro natural, potencia nominal 24 kW, potencia de calefacción 24 kW, potencia de A.C.S. 24 kW, eficiencia energética clase C en calefacción, eficiencia energética clase B en A.C.S., perfil de consumo XL, caudal específico de A.C.S. de 11,8 l/min, dimensiones 700x400x298 mm, peso 27,5 kg, modelo CeraclassMidi ZW 24-2DV KEP "JUNKERS", encendido electrónico y seguridad por ionización, sin llama piloto. (material) | 1.000 | 3749784.24 | 3749784.24 |
| mt38csj302p | Ud | Estación de producción instantánea de A.C.S. para sistemas solares térmicos y calderas murales, caudal máximo 12 l/min, intercambiador de 28 kW de potencia, modelo Solarbox Confort "JUNKERS", con válvula mezcladora de 3 vías y kit de conexiones hidráulicas. (material) | 1.000 | 2053935.87 | 2053935.87 |
| mt38cmj102b | Ud | Plantilla de montaje horizontal, "JUNKERS", para caldera CeraclassMidi. (material) | 1.000 | 114858.26 | 114858.26 |
| mt38www012 | Ud | Material auxiliar para instalaciones de calefacción y A.C.S. (material) | 1.000 | 7094.19 | 7094.19 |
| mo004 | h | Oficial 1ª calefactor. (mano de obra) | 3.390 | 14232.90 | 48249.53 |
| mo103 | h | Ayudante calefactor. (mano de obra) | 3.390 | 10301.50 | 34922.09 |
| % | % | Herramienta menor | 2 % | 6008844.18 | 120176.88 |
|  |  | Costes directos |  |  | 6129021.06 |
