# Chimenea francesa

- Propiedad del archivo: CYPE INGENIEROS, S.A.
- Formato: FIEBDC-3/2002
- Ámbito geográfico: Colombia
- Divisa: COP
- Costes indirectos: 3.00 %
- Gastos generales: 13.00 %
- Beneficio industrial: 6.00 %
- IVA: 16.00 %

## I Instalaciones

### IC Calefacción, refrigeración, climatización y A.C.S.

#### ICH Chimeneas, hogares, cocinas, cassettes insertables y estufas

**ICH010** Ud Chimenea francesa.
Ejecución de chimenea de fuego abierto o chimenea francesa, realizada "in situ", compuesta de hogar abierto de mampostería de ladrillo cerámico refractario de 25x12x4 cm, recibido con mortero refractario, compuesto por cemento aluminoso, aditivos y agregados silíceos, y campana de mampostería de ladrillo cerámico hueco hasta la losa, recibido con mortero de cemento, confeccionado en obra, dosificación 1:6, con cámara. Incluso cortafuegos de lámina de acero regulable y revestimiento posterior de la cámara y ducto de humos con guarnecido de pasta de yeso de construcción y enlucido de pasta de yeso aplicada en capa fina, sin incluir el suministro ni la colocación de los materiales que forman el revestimiento decorativo del hogar y constituyen el cuerpo de la chimenea ni el ducto para evacuación de los productos de la combustión. Totalmente montada y conexionada.
Incluye: Replanteo y trazado en la losa de los muros divisorios interiores a realizar. Colocación de las piezas por hiladas a nivel. Repaso de juntas y limpieza. Formación de cámara y ducto de evacuación de los productos de la combustión hasta la losa. Preparación del soporte que se va a revestir. Amasado del yeso grueso. Extendido de la pasta de yeso grueso. Amasado del yeso fino. Regularización del revestimiento mediante la ejecución del enlucido, extendiendo la pasta de yeso fino sobre el paramento guarnecido. Conexión al ducto de evacuación.
Criterio de medición de proyecto: Número de unidades previstas, según documentación gráfica de Proyecto.
Criterio de medición de obra: Se medirá el número de unidades realmente ejecutadas según especificaciones de Proyecto.

| Código | Ud | Descripción | Rendimiento | Precio | Importe |
|---|---|---|---|---|---|
| mt05mre010k | Ud | Ladrillo cerámico refractario, 25x12x4 cm. (material) | 200.000 | 3332.68 | 666536.00 |
| mt09moc150b | kg | Mortero refractario, compuesto por cemento aluminoso, aditivos y agregados silíceos. (material) | 0.130 | 2282.00 | 296.66 |
| mt04lvc010a | Ud | Ladrillo cerámico hueco sencillo, para revestir, 24x11,5x4 cm, densidad 780 kg/m³. (material) | 135.000 | 752.22 | 101549.70 |
| mt04lvc010d | Ud | Ladrillo cerámico hueco triple, para revestir, 24x11,5x11,5 cm, densidad 780 kg/m³. (material) | 23.000 | 1203.56 | 27681.88 |
| mt08aaa010a | m³ | Agua. (material) | 0.035 | 4983.82 | 174.43 |
| mt01arg005a | t | Arena de cantera, para mortero preparado en obra. (material) | 0.286 | 61711.01 | 17649.35 |
| mt08cem000d | kg | Cemento gris en sacos. (material) | 43.900 | 734.29 | 32235.33 |
| mt09pye010a | m³ | Pasta de yeso para aplicación en capa fina. (material) | 0.030 | 549265.72 | 16477.97 |
| mt09pye010b | m³ | Pasta de yeso de construcción. (material) | 0.170 | 489297.90 | 83180.64 |
| mt38www020 | Ud | Cortafuegos regulable de lámina de acero. (material) | 1.000 | 410520.83 | 410520.83 |
| mt38www010 | Ud | Material auxiliar para instalaciones de calefacción. (material) | 2.000 | 12573.84 | 25147.68 |
| mq06hor010 | h | Concretera eléctrica con una capacidad de amasado de 160 l. (maquinaria) | 0.123 | 11514.56 | 1416.29 |
| mo020 | h | Oficial 1ª obra blanca. (mano de obra) | 23.375 | 36735.58 | 858694.18 |
| mo113 | h | Peón de obra blanca. (mano de obra) | 24.868 | 26456.35 | 657916.51 |
| mo033 | h | Maestro yesero. (mano de obra) | 2.338 | 36735.58 | 85887.79 |
| mo071 | h | Ayudante yesero. (mano de obra) | 1.169 | 27459.10 | 32099.69 |
| % | % | Herramienta menor | 2 % | 3017464.93 | 60349.30 |
|  |  | Costes directos |  |  | 3077814.23 |
