# Climatizador evaporativo

- Propiedad del archivo: CYPE INGENIEROS, S.A.
- Formato: FIEBDC-3/2002
- Ámbito geográfico: Colombia
- Divisa: COP
- Costes indirectos: 3.00 %
- Gastos generales: 13.00 %
- Beneficio industrial: 6.00 %
- IVA: 16.00 %

## I Instalaciones

### IC Calefacción, refrigeración, climatización y A.C.S.

#### ICP Bioclimatización

**ICP010** Ud Climatizador evaporativo.
Climatizador evaporativo industrial, caudal de aire nominal 18000 m³/h, ventilador axial con alimentación monofásica a 230 V, de 10 velocidades, salida de aire inferior, potencia frigorífica 16750 W, presión sonora 76 dBA, consumo eléctrico 1200 W, dimensiones 1150x1150x950 mm, carcasa de plástico, prefiltros, paneles filtrantes humectantes, distribuidor de agua a los paneles, sistema de gestión de agua (bomba, sistema de drenaje automático y sistema de detección de agua), depósito de agua de 30 litros, sistema de ozonificación, sistema de cierre de ducto automático (cuando la unidad no está en funcionamiento), conectores eléctricos de tipo rápido, mando digital de control, de pared, con control de la humedad y la temperatura mediante 3 programas configurables, programación diaria y semanal de hasta 8 eventos y sensor externo de temperatura y humedad, para conexión, por su salida de aire inferior, al ducto de ventilación (no incluido en este precio). Totalmente montado, conexionado y puesto en marcha por la empresa instaladora para la comprobación de su correcto funcionamiento.
Incluye: Replanteo de la unidad. Instalación de la unidad. Conexionado del equipo a la red eléctrica. Conexionado del equipo a la red de fontanería. Puesta en marcha.
Criterio de medición de proyecto: Número de unidades previstas, según documentación gráfica de Proyecto.
Criterio de medición de obra: Se medirá el número de unidades realmente ejecutadas según especificaciones de Proyecto.

| Código | Ud | Descripción | Rendimiento | Precio | Importe |
|---|---|---|---|---|---|
| mt42ter005aa | Ud | Climatizador evaporativo industrial, caudal de aire nominal 18000 m³/h, ventilador axial con alimentación monofásica a 230 V, de 10 velocidades, salida de aire inferior, potencia frigorífica 16750 W, presión sonora 76 dBA, consumo eléctrico 1200 W, dimensiones 1150x1150x950 mm, carcasa de plástico, prefiltros, paneles filtrantes humectantes, distribuidor de agua a los paneles, sistema de gestión de agua (bomba, sistema de drenaje automático y sistema de detección de agua), depósito de agua de 30 litros, sistema de ozonificación, sistema de cierre de ducto automático (cuando la unidad no está en funcionamiento), conectores eléctricos de tipo rápido, mando digital de control, de pared, con control de la humedad y la temperatura mediante 3 programas configurables, programación diaria y semanal de hasta 8 eventos y sensor externo de temperatura y humedad. (material) | 1.000 | 24408665.11 | 24408665.11 |
| mo005 | h | Oficial 1ª instalador de climatización. (mano de obra) | 0.213 | 37753.36 | 8041.47 |
| mo104 | h | Ayudante instalador de climatización. (mano de obra) | 0.213 | 27409.04 | 5838.13 |
| % | % | Herramienta menor | 2 % | 24422544.71 | 488450.89 |
|  |  | Costes directos |  |  | 24910995.60 |
