# Recuperador de calor y humedad aire-aire. Instalación en suelo

- Propiedad del archivo: CYPE INGENIEROS, S.A.
- Formato: FIEBDC-3/2002
- Ámbito geográfico: Colombia
- Divisa: COP
- Costes indirectos: 3.00 %
- Gastos generales: 13.00 %
- Beneficio industrial: 6.00 %
- IVA: 16.00 %

## I Instalaciones

### IC Calefacción, refrigeración, climatización y A.C.S.

#### ICR Sistemas de conducción de aire

**ICR106** Ud Recuperador de calor y humedad aire-aire. Instalación en suelo.
Recuperador de calor y humedad aire-aire, caudal de aire nominal 1200 m³/h, dimensiones 1190x1690x700 mm, peso 350 kg, presión estática de aire nominal 250 Pa, presión sonora a 1 m 2,6 dBA, alimentación monofásica a 230 V, eficiencia de recuperación frigorífica en condiciones húmedas 80,6%, potencia frigorífica recuperada 3,06 kW (temperatura del aire exterior 32°C con humedad relativa del 50% y temperatura ambiente 26°C con humedad relativa del 50%), eficiencia de recuperación calorífica en condiciones húmedas 80,2%, potencia calorífica recuperada 14,9 kW (temperatura del aire exterior -10°C con humedad relativa del 90% y temperatura ambiente 22°C con humedad relativa del 50%), con intercambiador rotativo entálpico de aleación de aluminio con tratamiento higroscópico, ventiladores de aspiración individual con palas curvas hacia atrás acoplados directamente a motores electrónicos tipo EC Inverter, bypass con motor de accionamiento de la compuerta por correa para cambio de modo de operación de recuperación a free-cooling, estructura de perfiles de aluminio extruido, paneles de cierre de acero prepintado RAL 9002, de 42 mm de espesor, tipo sándwich, con juntas de estanqueidad especiales y aislamiento de lana mineral, filtro de aire clase F7 en la entrada de aire exterior, filtro de aire clase F7 en la salida de aire al exterior, filtro de aire clase M5 en el retorno de aire del interior, presostatos diferenciales para los filtros, acceso a los ventiladores y a los filtros de aire a través de los paneles de inspección, posibilidad de acceso lateral a los filtros, cuadro eléctrico en el interior de la unidad y control remoto para la regulación de la ventilación y de la temperatura, para la supervisión del estado de los filtros de aire, programación semanal, gestión de las funciones de desescarche y antihielo para la sección opcional con batería de agua e integración con BMS mediante protocolo de comunicación Modbus y bus de comunicación RS-485. Instalación en suelo.
Incluye: Replanteo. Colocación y fijación. Conexionado y comprobación de su correcto funcionamiento.
Criterio de medición de proyecto: Número de unidades previstas, según documentación gráfica de Proyecto.
Criterio de medición de obra: Se medirá el número de unidades realmente ejecutadas según especificaciones de Proyecto.

| Código | Ud | Descripción | Rendimiento | Precio | Importe |
|---|---|---|---|---|---|
| mt42lmf030a | Ud | Recuperador de calor y humedad aire-aire, caudal de aire nominal 1200 m³/h, dimensiones 1190x1690x700 mm, peso 350 kg, presión estática de aire nominal 250 Pa, presión sonora a 1 m 2,6 dBA, alimentación monofásica a 230 V, eficiencia de recuperación frigorífica en condiciones húmedas 80,6%, potencia frigorífica recuperada 3,06 kW (temperatura del aire exterior 32°C con humedad relativa del 50% y temperatura ambiente 26°C con humedad relativa del 50%), eficiencia de recuperación calorífica en condiciones húmedas 80,2%, potencia calorífica recuperada 14,9 kW (temperatura del aire exterior -10°C con humedad relativa del 90% y temperatura ambiente 22°C con humedad relativa del 50%), con intercambiador rotativo entálpico de aleación de aluminio con tratamiento higroscópico, ventiladores de aspiración individual con palas curvas hacia atrás acoplados directamente a motores electrónicos tipo EC Inverter, bypass con motor de accionamiento de la compuerta por correa para cambio de modo de operación de recuperación a free-cooling, estructura de perfiles de aluminio extruido, paneles de cierre de acero prepintado RAL 9002, de 42 mm de espesor, tipo sándwich, con juntas de estanqueidad especiales y aislamiento de lana mineral, filtro de aire clase F7 en la entrada de aire exterior, filtro de aire clase F7 en la salida de aire al exterior, filtro de aire clase M5 en el retorno de aire del interior, presostatos diferenciales para los filtros, acceso a los ventiladores y a los filtros de aire a través de los paneles de inspección, posibilidad de acceso lateral a los filtros, cuadro eléctrico en el interior de la unidad y control remoto para la regulación de la ventilación y de la temperatura, para la supervisión del estado de los filtros de aire, programación semanal, gestión de las funciones de desescarche y antihielo para la sección opcional con batería de agua e integración con BMS mediante protocolo de comunicación Modbus y bus de comunicación RS-485. (material) | 1.000 | 86727923.08 | 86727923.08 |
| mo005 | h | Oficial 1ª instalador de climatización. (mano de obra) | 1.919 | 26179.17 | 50237.83 |
| mo104 | h | Ayudante instalador de climatización. (mano de obra) | 1.919 | 19008.41 | 36477.14 |
| % | % | Herramienta menor | 2 % | 86814638.05 | 1736292.76 |
|  |  | Costes directos |  |  | 88550930.81 |
