# Filtro retenedor de residuos

- Propiedad del archivo: CYPE INGENIEROS, S.A.
- Formato: FIEBDC-3/2002
- Ámbito geográfico: Colombia
- Divisa: COP
- Costes indirectos: 3.00 %
- Gastos generales: 13.00 %
- Beneficio industrial: 6.00 %
- IVA: 16.00 %

## I Instalaciones

### IC Calefacción, refrigeración, climatización y A.C.S.

#### ICS Sistemas de conducción de agua

**ICS082** Ud Filtro retenedor de residuos.
Filtro retenedor de residuos de latón, con tamiz de acero inoxidable con perforaciones de 0,4 mm de diámetro, con rosca de 1/2", para una presión máxima de trabajo de 16 bar y una temperatura máxima de 110°C.
Incluye: Replanteo. Colocación y fijación. Conexionado. Comprobación de su correcto funcionamiento.
Criterio de medición de proyecto: Número de unidades previstas, según documentación gráfica de Proyecto.
Criterio de medición de obra: Se medirá el número de unidades realmente ejecutadas según especificaciones de Proyecto.

| Código | Ud | Descripción | Rendimiento | Precio | Importe |
|---|---|---|---|---|---|
| mt37www060b | Ud | Filtro retenedor de residuos de latón, con tamiz de acero inoxidable con perforaciones de 0,4 mm de diámetro, con rosca de 1/2", para una presión máxima de trabajo de 16 bar y una temperatura máxima de 110°C. (material) | 1.000 | 11324.23 | 11324.23 |
| mt37www010 | Ud | Material auxiliar para instalaciones hidráulicas. (material) | 1.000 | 3765.78 | 3765.78 |
| mo008 | h | Oficial 1ª plomero. (mano de obra) | 0.169 | 26179.17 | 4424.28 |
| mo107 | h | Ayudante plomero. (mano de obra) | 0.169 | 19008.41 | 3212.42 |
| % | % | Herramienta menor | 2 % | 22726.71 | 454.53 |
|  |  | Costes directos |  |  | 23181.24 |
