# Captador geotérmico horizontal

- Propiedad del archivo: CYPE INGENIEROS, S.A.
- Formato: FIEBDC-3/2002
- Ámbito geográfico: Colombia
- Divisa: COP
- Costes indirectos: 3.00 %
- Gastos generales: 13.00 %
- Beneficio industrial: 6.00 %
- IVA: 16.00 %

## I Instalaciones

### IC Calefacción, refrigeración, climatización y A.C.S.

#### ICU Geotermia

**ICU015** m² Captador geotérmico horizontal.
Captador geotérmico horizontal, formado por tubo de polietileno PE 100, de 20 mm de diámetro exterior y 2 mm de espesor, SDR11, PN=16 atm, colocados con una separación de 50 cm entre ellos, sobre cama de arena de 0 a 5 mm de diámetro y posterior relleno con el mismo material, espesor total de la capa 20 cm, sin incluir la excavación ni el posterior relleno principal de la excavación. Incluso accesorios y piezas especiales. Totalmente montado, conexionado y probado.
Incluye: Eliminación de las tierras sueltas del fondo de la excavación. Replanteo del recorrido de las tuberías, accesorios y piezas especiales. Extendido de la cama de arena. Colocación de tuberías, accesorios y piezas especiales. Ejecución del relleno con arena.
Criterio de medición de proyecto: Superficie medida según documentación gráfica de Proyecto.
Criterio de medición de obra: Se medirá la superficie realmente ejecutada según especificaciones de Proyecto.

| Código | Ud | Descripción | Rendimiento | Precio | Importe |
|---|---|---|---|---|---|
| mt01ara010a | m³ | Arena con granulometría de 0 a 5 mm de diámetro, limpia. (material) | 0.200 | 35858.02 | 7171.60 |
| mt37tpa100ac | m | Tubo de polietileno PE 100, de 20 mm de diámetro exterior y 2 mm de espesor, SDR11, PN=16 atm, con el precio incrementado el 10% en concepto de accesorios y piezas especiales. (material) | 2.000 | 2071.17 | 4142.34 |
| mo004 | h | Oficial 1ª calefactor. (mano de obra) | 0.090 | 26179.17 | 2356.13 |
| mo103 | h | Ayudante calefactor. (mano de obra) | 0.090 | 19008.41 | 1710.76 |
| % | % | Herramienta menor | 2 % | 15380.83 | 307.62 |
|  |  | Costes directos |  |  | 15688.45 |
