# Pilote geotérmico

- Propiedad del archivo: CYPE INGENIEROS, S.A.
- Formato: FIEBDC-3/2002
- Ámbito geográfico: Colombia
- Divisa: COP
- Costes indirectos: 3.00 %
- Gastos generales: 13.00 %
- Beneficio industrial: 6.00 %
- IVA: 16.00 %

## I Instalaciones

### IC Calefacción, refrigeración, climatización y A.C.S.

#### ICU Geotermia

**ICU018** Ud Pilote geotérmico.
Tubería para formación de pilote geotérmico, formada por tubo de polietileno reticulado (PE-Xa), de 25 mm de diámetro exterior y 2,3 mm de espesor, SDR11, con pies para unión en U de tubos, distanciadores para tubos, latiguillos de fijación a la armadura del pilote (no incluida en este precio), curvatubos de plástico, tapones para los tubos. Incluso conexiones de conducciones y remates. Totalmente montado, conexionado y probado.
Incluye: Colocación de tuberías, accesorios y piezas especiales. Conexionado de todos los circuitos.
Criterio de medición de proyecto: Número de unidades previstas, según documentación gráfica de Proyecto.
Criterio de medición de obra: Se medirá el número de unidades realmente ejecutadas según especificaciones de Proyecto.

| Código | Ud | Descripción | Rendimiento | Precio | Importe |
|---|---|---|---|---|---|
| mt37tpu075bc | m | Tubo de polietileno reticulado (PE-Xa), de 25 mm de diámetro exterior y 2,3 mm de espesor, SDR11, según ISO 15875-2, con el precio incrementado el 10% en concepto de accesorios y piezas especiales. (material) | 82.000 | 11279.79 | 924942.78 |
| mt37sgu031a | Ud | Distanciador para tubos de 25 mm de diámetro. (material) | 12.000 | 18694.04 | 224328.48 |
| mt37sgu030a | Ud | Pie de polietileno de alta densidad (PE 100), para unión en U de tubos, electrosoldable. (material) | 4.000 | 240372.53 | 961490.12 |
| mt37tpu705a | Ud | Latiguillo de poliamida para fijación de la tubería. (material) | 80.000 | 210.80 | 16864.00 |
| mt37sgu035b | Ud | Curvatubos de plástico, de 25 mm de diámetro. (material) | 8.000 | 16159.25 | 129274.00 |
| mt37sgu033b | Ud | Tapón para tubo de polietileno reticulado (PE-Xa) de 25 mm de diámetro, SDR11. (material) | 8.000 | 4810.33 | 38482.64 |
| mo004 | h | Oficial 1ª calefactor. (mano de obra) | 0.926 | 28562.29 | 26448.68 |
| mo103 | h | Ayudante calefactor. (mano de obra) | 0.926 | 20736.29 | 19201.80 |
| % | % | Herramienta menor | 2 % | 2341032.50 | 46820.65 |
|  |  | Costes directos |  |  | 2387853.15 |
