# Pieza para canal protectora para alojamiento de cables eléctricos y de telecomunicación

- Propiedad del archivo: CYPE INGENIEROS, S.A.
- Formato: FIEBDC-3/2002
- Ámbito geográfico: Colombia
- Divisa: COP
- Costes indirectos: 3.00 %
- Gastos generales: 13.00 %
- Beneficio industrial: 6.00 %
- IVA: 16.00 %

## I Instalaciones

### IE Eléctricas

#### IEO Canalizaciones

**IEO035** Ud Pieza para canal protectora para alojamiento de cables eléctricos y de telecomunicación.
Ángulo de PVC, color gris RAL 7035, de 16x16 mm.
Incluye: Replanteo. Colocación.
Criterio de medición de proyecto: Número de unidades previstas, según documentación gráfica de Proyecto.
Criterio de medición de obra: Se medirá el número de unidades realmente ejecutadas según especificaciones de Proyecto.

| Código | Ud | Descripción | Rendimiento | Precio | Importe |
|---|---|---|---|---|---|
| mt35une103aa | Ud | Ángulo de PVC, color gris RAL 7035, de 16x16 mm, para colocar a presión. (material) | 1.000 | 9364.81 | 9364.81 |
| op00ato010 |  | Atornillador. | 1.000 | 0.00 | 0.00 |
| mo003 | h | Maestro electricista. (mano de obra) | 0.062 | 28562.29 | 1770.86 |
| mo102 | h | Ayudante electricista. (mano de obra) | 0.062 | 20736.29 | 1285.65 |
| % | % | Herramienta menor | 2 % | 12421.32 | 248.43 |
|  |  | Costes directos |  |  | 12669.75 |
