# Toma de tierra independiente de profundidad, método jabalina, con un electrodo de acero cobreado de 2 m de longitud

- Propiedad del archivo: CYPE INGENIEROS, S.A.
- Formato: FIEBDC-3/2002
- Ámbito geográfico: Colombia
- Costes indirectos: 3.00 %
- Gastos generales: 13.00 %
- Beneficio industrial: 6.00 %
- IVA: 16.00 %

## I Instalaciones

### IE Eléctricas

#### IEP Puesta a tierra

**IEP020** Ud Toma de tierra independiente de profundidad, método jabalina, con un electrodo de acero cobreado de 2 m de longitud.
Suministro e instalación de toma de tierra independiente de profundidad con método jabalina, compuesta por electrodo de 2 m de longitud hincado en el terreno, conectado a puente para comprobación, dentro de una caja de inspección de polipropileno de 30x30 cm. Incluso replanteo, excavación para la caja de inspección, hincado del electrodo en el terreno, colocación de la caja de inspección, conexión del electrodo con la línea de enlace mediante grapa abarcón, relleno con tierras de la propia excavación y aditivos para disminuir la resistividad del terreno y conexionado a la red de tierra mediante puente de comprobación. Totalmente montada, conexionada y probada por la empresa instaladora mediante las correspondientes pruebas de servicio (incluidas en este precio).
Incluye: Replanteo. Excavación. Hincado del electrodo. Colocación de la caja de inspección. Conexión del electrodo con la línea de enlace. Relleno de la zona excavada. Conexionado a la red de tierra. Realización de pruebas de servicio.
Criterio de medición de proyecto: Número de unidades previstas, según documentación gráfica de Proyecto.
Criterio de medición de obra: Se medirá el número de unidades realmente ejecutadas según especificaciones de Proyecto.

| Código | Ud | Descripción | Rendimiento | Precio | Importe |
|---|---|---|---|---|---|
| mt35tte010b | Ud | Electrodo para red de toma de tierra cobreado con 300 µm, fabricado en acero, de 15 mm de diámetro y 2 m de longitud. (material) | 1.000 | 21.72 | 21.72 |
| mt35ttc010b | m | Conductor de cobre desnudo, de 35 mm². (material) | 0.250 | 3.39 | 0.85 |
| mt35tta040 | Ud | Grapa abarcón para conexión de jabalina. (material) | 1.000 | 1.21 | 1.21 |
| mt35tta010 | Ud | Caja de inspección de polipropileno para toma de tierra, de 300x300 mm, con tapa de registro. (material) | 1.000 | 89.29 | 89.29 |
| mt35tta030 | Ud | Puente para comprobación de puesta a tierra de la instalación eléctrica. (material) | 1.000 | 55.51 | 55.51 |
| mt01art020a | m³ | Tierra de la propia excavación. (material) | 0.018 | 0.56 | 0.01 |
| mt35tta060 | Ud | Saco de 5 kg de sales minerales para la mejora de la conductividad de puestas a tierra. (material) | 0.333 | 4.22 | 1.41 |
| mt35www020 | Ud | Material auxiliar para instalaciones de toma de tierra. (material) | 1.000 | 1.39 | 1.39 |
| mq01ret020b | h | Retrocargadora sobre neumáticos 75 CV. (maquinaria) | 0.003 | 27.45 | 0.08 |
| mo001 | h | Maestro electricista. (mano de obra) | 0.279 | 4.68 | 1.31 |
| mo093 | h | Ayudante electricista. (mano de obra) | 0.279 | 3.08 | 0.86 |
| mo104 | h | Peón de obra blanca. (mano de obra) | 0.001 | 2.92 | 0.00 |
| % | % | Costes directos complementarios | 2 % | 173.64 | 3.47 |
|  |  | Costes directos |  |  | 177.11 |
