# Preinstalación de medidor general de agua de 2" DN 50 mm, colocado en armario prefabricado, con llave de corte general de compuerta

- Propiedad del archivo: CYPE INGENIEROS, S.A.
- Formato: FIEBDC-3/2002
- Ámbito geográfico: Colombia
- Divisa: COP
- Costes indirectos: 3.00 %
- Gastos generales: 13.00 %
- Beneficio industrial: 6.00 %
- IVA: 16.00 %

## I Instalaciones

### IF Fontanería

#### IFC Medidores

**IFC010** Ud Preinstalación de medidor general de agua de 2" DN 50 mm, colocado en armario prefabricado, con llave de corte general de compuerta.
Preinstalación de medidor general de agua 2" DN 50 mm, colocado en armario prefabricado, conectado al ramal de acometida y al tubo de alimentación, formada por llave de corte general de compuerta de latón fundido; grifo de comprobación; filtro retenedor de residuos; válvula de retención de latón y llave de salida de compuerta de latón fundido. Incluso cerradura especial de cuadradillo y demás material auxiliar. Totalmente montada, conexionada y probada.
Incluye: Replanteo. Colocación y fijación de accesorios y piezas especiales. Conexionado.
Criterio de medición de proyecto: Número de unidades previstas, según documentación gráfica de Proyecto.
Criterio de medición de obra: Se medirá el número de unidades realmente ejecutadas según especificaciones de Proyecto.
Criterio de valoración económica: El precio no incluye el medidor.

| Código | Ud | Descripción | Rendimiento | Precio | Importe |
|---|---|---|---|---|---|
| mt37svc010o | Ud | Válvula de compuerta de latón fundido, para roscar, de 2". (material) | 2.000 | 68330.90 | 136661.80 |
| mt37www060h | Ud | Filtro retenedor de residuos de latón, con tamiz de acero inoxidable con perforaciones de 0,5 mm de diámetro, con rosca de 2", para una presión máxima de trabajo de 16 bar y una temperatura máxima de 110°C. (material) | 1.000 | 101106.23 | 101106.23 |
| mt37sgl012c | Ud | Grifo de comprobación de latón, para roscar, de 1". (material) | 1.000 | 21863.12 | 21863.12 |
| mt37svr010f | Ud | Válvula de retención de latón para roscar de 2". (material) | 1.000 | 26624.40 | 26624.40 |
| mt37cir010c | Ud | Armario de fibra de vidrio de 85x60x30 cm para alojar medidor individual de agua de 50 a 65 mm, provisto de cerradura especial de cuadradillo. (material) | 1.000 | 303342.44 | 303342.44 |
| mt37www010 | Ud | Material auxiliar para instalaciones hidráulicas. (material) | 1.000 | 3325.08 | 3325.08 |
| mo008 | h | Oficial 1ª plomero. (mano de obra) | 1.356 | 14232.90 | 19299.81 |
| mo107 | h | Ayudante plomero. (mano de obra) | 0.678 | 10301.50 | 6984.42 |
| % | % | Herramienta menor | 4 % | 619207.30 | 24768.29 |
|  |  | Costes directos |  |  | 643975.59 |
