# Batería de medidores divisionarios para abastecimiento de agua potable

- Propiedad del archivo: CYPE INGENIEROS, S.A.
- Formato: FIEBDC-3/2002
- Ámbito geográfico: Colombia
- Divisa: COP
- Costes indirectos: 3.00 %
- Gastos generales: 13.00 %
- Beneficio industrial: 6.00 %
- IVA: 16.00 %

## I Instalaciones

### IF Fontanería

#### IFC Medidores

**IFC020** Ud Batería de medidores divisionarios para abastecimiento de agua potable.
Batería de acero galvanizado, de 2 1/2" DN 65 mm y salidas con conexión embridada, para centralización de un máximo de 18 medidores de 1/2" DN 15 mm en dos filas, con llave de corte, llaves de entrada, grifos de comprobación, válvulas de retención, llaves de salida, latiguillos y cuadro de clasificación. Incluso soportes para el colector y material auxiliar.
Criterio de valoración económica: El precio no incluye los medidores de agua potable.
Incluye: Replanteo. Colocación y fijación del soporte de batería. Colocación y fijación de accesorios y piezas especiales. Colocación de la batería. Colocación del cuadro de clasificación. Conexionado y comprobación de su correcto funcionamiento.
Criterio de medición de proyecto: Número de unidades previstas, según documentación gráfica de Proyecto.
Criterio de medición de obra: Se medirá el número de unidades realmente ejecutadas según especificaciones de Proyecto.

| Código | Ud | Descripción | Rendimiento | Precio | Importe |
|---|---|---|---|---|---|
| mt37svc010r | Ud | Válvula de compuerta de latón fundido, para roscar, de 2 1/2". (material) | 1.000 | 170836.14 | 170836.14 |
| mt37ccb010hb | Ud | Batería de acero galvanizado de 2 1/2" DN 65 mm, para centralización de 18 medidores divisionarios de agua en dos filas, de 1330x620 mm. Incluso soporte y brida. (material) | 1.000 | 798531.84 | 798531.84 |
| mt37sve010b | Ud | Válvula de esfera de latón niquelado para roscar de 1/2". (material) | 36.000 | 13354.76 | 480771.36 |
| mt37sgl012a | Ud | Grifo de comprobación de latón, para roscar, de 1/2". (material) | 18.000 | 13875.77 | 249763.86 |
| mt37svr010a | Ud | Válvula de retención de latón para roscar de 1/2". (material) | 18.000 | 11608.14 | 208946.52 |
| mt37ccb040a | Ud | Latiguillo de acero inoxidable, de 3/4", de 400 mm de longitud. (material) | 18.000 | 37307.47 | 671534.46 |
| mt37ccb015ha | Ud | Cuadro de clasificación metálico para centralización de 18 medidores divisionarios de agua en dos filas. (material) | 1.000 | 28871.87 | 28871.87 |
| mt37www010 | Ud | Material auxiliar para instalaciones hidráulicas. (material) | 1.000 | 3779.39 | 3779.39 |
| mo008 | h | Oficial 1ª plomero. (mano de obra) | 10.159 | 28562.29 | 290164.30 |
| mo107 | h | Ayudante plomero. (mano de obra) | 5.080 | 20736.29 | 105340.35 |
| % | % | Herramienta menor | 2 % | 3008540.09 | 60170.80 |
|  |  | Costes directos |  |  | 3068710.89 |
