# Grupo de presión para red de aprovechamiento de aguas pluviales

- Propiedad del archivo: CYPE INGENIEROS, S.A.
- Formato: FIEBDC-3/2002
- Ámbito geográfico: Colombia
- Divisa: COP
- Costes indirectos: 3.00 %
- Gastos generales: 13.00 %
- Beneficio industrial: 6.00 %
- IVA: 16.00 %

## I Instalaciones

### IF Fontanería

#### IFD Tanques/grupos de presión

**IFD030** Ud Grupo de presión para red de aprovechamiento de aguas pluviales.
Grupo de presión para aprovechamiento de aguas pluviales, con bomba centrífuga multietapas, de acero inoxidable, autoaspirante, alimentación monofásica (230V/50Hz), caudal máximo 5 m³/h, altura máxima de impulsión 42 m, altura máxima de aspiración 8 m, presión máxima de trabajo 8 bar, potencia nominal del motor de 0,55 kW, protección IP42, aislamiento clase F, conexión de impulsión de 1", conexión de aspiración de 1", conexión de realimentación de agua potable de 3/4", depósito de realimentación de agua potable de 11 l con válvula de flotador, cuadro eléctrico con sistema electrónico de control, controlador de flujo y presostato, válvula de 3 vías accionada por interruptor de flotador y conexión para alarma antidesbordamiento. Totalmente montado, conexionado y puesto en marcha por la empresa instaladora para la comprobación de su correcto funcionamiento.
Incluye: Replanteo. Colocación y fijación del grupo de presión. Colocación y fijación de tuberías y accesorios. Conexionado. Puesta en marcha.
Criterio de medición de proyecto: Número de unidades previstas, según documentación gráfica de Proyecto.
Criterio de medición de obra: Se medirá el número de unidades realmente ejecutadas según especificaciones de Proyecto.

| Código | Ud | Descripción | Rendimiento | Precio | Importe |
|---|---|---|---|---|---|
| mt37bcw800a | Ud | Grupo de presión para aprovechamiento de aguas pluviales, con bomba centrífuga multietapas, de acero inoxidable, autoaspirante, alimentación monofásica (230V/50Hz), caudal máximo 5 m³/h, altura máxima de impulsión 42 m, altura máxima de aspiración 8 m, presión máxima de trabajo 8 bar, potencia nominal del motor de 0,55 kW, protección IP42, aislamiento clase F, conexión de impulsión de 1", conexión de aspiración de 1", conexión de realimentación de agua potable de 3/4", depósito de realimentación de agua potable de 11 l con válvula de flotador, cuadro eléctrico con sistema electrónico de control, controlador de flujo y presostato, válvula de 3 vías accionada por interruptor de flotador y conexión para alarma antidesbordamiento. (material) | 1.000 | 4687257.72 | 4687257.72 |
| mo008 | h | Oficial 1ª plomero. (mano de obra) | 0.564 | 28562.29 | 16109.13 |
| mo107 | h | Ayudante plomero. (mano de obra) | 0.282 | 20736.29 | 5847.63 |
| % | % | Herramienta menor | 4 % | 4709214.48 | 188368.58 |
|  |  | Costes directos |  |  | 4897583.06 |
