# Válvula de corte

- Propiedad del archivo: CYPE INGENIEROS, S.A.
- Formato: FIEBDC-3/2002
- Ámbito geográfico: Colombia
- Divisa: COP
- Costes indirectos: 3.00 %
- Gastos generales: 13.00 %
- Beneficio industrial: 6.00 %
- IVA: 16.00 %

## I Instalaciones

### IF Fontanería

#### IFW Elementos

**IFW010** Ud Válvula de corte.
Válvula de esfera de latón niquelado para roscar de 3/8".
Incluye: Replanteo. Colocación, conexionado y comprobación de su correcto funcionamiento.
Criterio de medición de proyecto: Número de unidades previstas, según documentación gráfica de Proyecto.
Criterio de medición de obra: Se medirá el número de unidades realmente ejecutadas según especificaciones de Proyecto.

| Código | Ud | Descripción | Rendimiento | Precio | Importe |
|---|---|---|---|---|---|
| mt37sve010a | Ud | Válvula de esfera de latón niquelado para roscar de 3/8". (material) | 1.000 | 14357.40 | 14357.40 |
| mt37www010 | Ud | Material auxiliar para instalaciones hidráulicas. (material) | 1.000 | 4819.08 | 4819.08 |
| mo008 | h | Oficial 1ª plomero. (mano de obra) | 0.071 | 37753.36 | 2680.49 |
| mo107 | h | Ayudante plomero. (mano de obra) | 0.071 | 27409.04 | 1946.04 |
| % | % | Herramienta menor | 2 % | 23803.01 | 476.06 |
|  |  | Costes directos |  |  | 24279.07 |
