# Caseta para batería de botellas de gases licuados del petróleo (GLP)

- Propiedad del archivo: CYPE INGENIEROS, S.A.
- Formato: FIEBDC-3/2002
- Ámbito geográfico: Colombia
- Divisa: COP
- Costes indirectos: 3.00 %
- Gastos generales: 13.00 %
- Beneficio industrial: 6.00 %
- IVA: 16.00 %

## I Instalaciones

### IG Gases combustibles

#### IGW Elementos

**IGW100** Ud Caseta para batería de botellas de gases licuados del petróleo (GLP).
Caseta de lámina de acero galvanizado para almacenamiento de batería de 4 botellas (2 de servicio y 2 de reserva), de 35 kg de capacidad unitaria de gases licuados del petróleo (GLP).
Incluye: Replanteo. Colocación de la caseta.
Criterio de medición de proyecto: Número de unidades previstas, según documentación gráfica de Proyecto.
Criterio de medición de obra: Se medirá el número de unidades realmente ejecutadas según especificaciones de Proyecto.

| Código | Ud | Descripción | Rendimiento | Precio | Importe |
|---|---|---|---|---|---|
| mt43bbg060a | Ud | Caseta de lámina de acero galvanizado, de 1800x500x1600 mm, con puerta y rejillas de ventilación, para almacenamiento de 4 botellas de gases licuados del petróleo (GLP) (2 de servicio y 2 de reserva), colocadas en línea. (material) | 1.000 | 2130236.79 | 2130236.79 |
| mo010 | h | Oficial 1ª instalador de gas. (mano de obra) | 1.063 | 37753.36 | 40131.82 |
| mo109 | h | Ayudante instalador de gas. (mano de obra) | 1.063 | 27409.04 | 29135.81 |
| % | % | Herramienta menor | 2 % | 2199504.42 | 43990.09 |
|  |  | Costes directos |  |  | 2243494.51 |
