# Válvula de ventilación de PVC, de 110 mm de diámetro, modelo Maxivent "ADEQUA", para tubería de ventilación primaria o secundaria, unión pegada con adhesivo

- Propiedad del archivo: CYPE INGENIEROS, S.A.
- Formato: FIEBDC-3/2002
- Ámbito geográfico: Colombia
- Costes indirectos: 0.03 %
- Gastos generales: 13.00 %
- Beneficio industrial: 6.00 %
- IVA: 16.00 %

## I Instalaciones

### IS Evacuación de aguas

#### ISB Bajantes

**ISB043** Ud Válvula de ventilación de PVC, de 110 mm de diámetro, modelo Maxivent "ADEQUA", para tubería de ventilación primaria o secundaria, unión pegada con adhesivo.
Suministro y montaje de válvula de ventilación de PVC, de 110 mm de diámetro, modelo Maxivent "ADEQUA", para tubería de ventilación primaria o secundaria, colocada mediante unión pegada con adhesivo. Totalmente montada.
Incluye: Replanteo. Presentación en seco. Limpieza de la zona a unir con el líquido limpiador, aplicación del adhesivo y encaje de piezas.
Criterio de medición de proyecto: Número de unidades previstas, según documentación gráfica de Proyecto.
Criterio de medición de obra: Se medirá el número de unidades realmente ejecutadas según especificaciones de Proyecto.

| Código | Ud | Descripción | Rendimiento | Precio | Importe |
|---|---|---|---|---|---|
| mt36vpq010l | Ud | Válvula de ventilación de PVC, de 110 mm de diámetro, modelo Maxivent "ADEQUA", para tubería de ventilación primaria o secundaria. (material) | 1.000 | 75.02 | 75.02 |
| mt36tiq012b | l | Líquido limpiador para pegado mediante adhesivo de tubos y accesorios de PVC, "ADEQUA". (material) | 0.008 | 12.21 | 0.10 |
| mt36tiq013b | kg | Adhesivo para tubos y accesorios de PVC, "ADEQUA". (material) | 0.004 | 16.18 | 0.06 |
| mo007 | h | Oficial 1ª plomero. (mano de obra) | 0.223 | 4.56 | 1.02 |
| mo099 | h | Ayudante plomero. (mano de obra) | 0.223 | 2.99 | 0.67 |
| % | % | Costes directos complementarios | 2 % | 76.87 | 1.54 |
|  |  | Costes directos |  |  | 78.41 |
