# Recuperador de calor, con intercambiador de flujo cruzado, modelo Akor T3/T7 "S&P", caudal máximo 380 m³/h, de 780x560x340 mm

- Propiedad del archivo: CYPE INGENIEROS, S.A.
- Formato: FIEBDC-3/2002
- Ámbito geográfico: Colombia
- Costes indirectos: 3.00 %
- Gastos generales: 13.00 %
- Beneficio industrial: 6.00 %
- IVA: 16.00 %

## I Instalaciones

### IS Salubridad

#### ISM Ventilación mecánica para viviendas

**ISM026** Ud Recuperador de calor, con intercambiador de flujo cruzado, modelo Akor T3/T7 "S&P", caudal máximo 380 m³/h, de 780x560x340 mm.
Suministro y montaje de recuperador de calor, con intercambiador de flujo cruzado compuesto por 2 ventiladores centrífugos con motores para alimentación monofásica, intercambiador, caja exterior de polipropileno expandido, filtros, terminal para evacuación de condensados y caja de bornes, modelo Akor T3/T7 "S&P", caudal máximo 380 m³/h, de 780x560x340 mm, con cinco bocas de entrada de aire interior, cuatro para conexión a ductos de extracción de 80 mm de diámetro y una para conexión a ducto de extracción de 125 mm de diámetro, boca de salida de aire interior de 150 mm de diámetro, boca de entrada de aire nuevo de 150 mm de diámetro y boca de salida de aire nuevo de 150 mm de diámetro. Incluso accesorios de fijación y conexión. Totalmente montado, conexionado y probado.
Incluye: Replanteo. Fijación y colocación mediante elementos de anclaje. Conexionado.
Criterio de medición de proyecto: Número de unidades previstas, según documentación gráfica de Proyecto.
Criterio de medición de obra: Se medirá el número de unidades realmente ejecutadas según especificaciones de Proyecto.

| Código | Ud | Descripción | Rendimiento | Precio | Importe |
|---|---|---|---|---|---|
| mt20svs400c | Ud | Recuperador de calor, con intercambiador de flujo cruzado compuesto por 2 ventiladores centrífugos con motores para alimentación monofásica, intercambiador, caja exterior de polipropileno expandido, filtros, terminal para evacuación de condensados y caja de bornes, modelo Akor T3/T7 "S&P", caudal máximo 380 m³/h, de 780x560x340 mm, con cinco bocas de entrada de aire interior, cuatro para conexión a ductos de extracción de 80 mm de diámetro y una para conexión a ducto de extracción de 125 mm de diámetro, boca de salida de aire interior de 150 mm de diámetro, boca de entrada de aire nuevo de 150 mm de diámetro y boca de salida de aire nuevo de 150 mm de diámetro. (material) | 1.000 | 828.51 | 828.51 |
| mo009 | h | Oficial 1ª montador. (mano de obra) | 0.223 | 4.68 | 1.04 |
| mo075 | h | Ayudante montador. (mano de obra) | 0.223 | 3.08 | 0.69 |
| % | % | Costes directos complementarios | 2 % | 830.24 | 16.60 |
|  |  | Costes directos |  |  | 846.84 |
