# Compuerta antirretorno, metálica, de 150 mm de diámetro, para ventilación mecánica

- Propiedad del archivo: CYPE INGENIEROS, S.A.
- Formato: FIEBDC-3/2002
- Ámbito geográfico: Colombia
- Costes indirectos: 3.00 %
- Gastos generales: 13.00 %
- Beneficio industrial: 6.00 %
- IVA: 16.00 %

## I Instalaciones

### IS Salubridad

#### ISM Ventilación mecánica para viviendas

**ISM027** Ud Compuerta antirretorno, metálica, de 150 mm de diámetro, para ventilación mecánica.
Suministro y montaje, entre el extractor y el ducto, de compuerta antirretorno, metálica, de 150 mm de diámetro, para impedir la entrada de olores y corrientes de aire e impedir fugas de calefacción cuando el extractor no funciona, para ventilación mecánica. Incluso accesorios de fijación y conexión. Totalmente montada.
Incluye: Replanteo. Fijación y colocación de la compuerta entre el extractor y el ducto.
Criterio de medición de proyecto: Número de unidades previstas, según documentación gráfica de Proyecto.
Criterio de medición de obra: Se medirá el número de unidades realmente ejecutadas según especificaciones de Proyecto.

| Código | Ud | Descripción | Rendimiento | Precio | Importe |
|---|---|---|---|---|---|
| mt32exp030ee | Ud | Compuerta antirretorno, metálica, de 150 mm de diámetro. (material) | 1.000 | 14.16 | 14.16 |
| mo009 | h | Oficial 1ª montador. (mano de obra) | 0.278 | 4.68 | 1.30 |
| mo075 | h | Ayudante montador. (mano de obra) | 0.278 | 3.08 | 0.86 |
| % | % | Costes directos complementarios | 2 % | 16.32 | 0.33 |
|  |  | Costes directos |  |  | 16.65 |
