# Derivación para ducto de admisión

- Propiedad del archivo: CYPE INGENIEROS, S.A.
- Formato: FIEBDC-3/2002
- Ámbito geográfico: Colombia
- Divisa: COP
- Costes indirectos: 3.00 %
- Gastos generales: 13.00 %
- Beneficio industrial: 6.00 %
- IVA: 16.00 %

## I Instalaciones

### IV Ventilación

#### IVM Ventilación mecánica

**IVM020** Ud Derivación para ducto de admisión.
Derivación formada por cajón repartidor de polipropileno expandido, de 484x470x180 mm, con embocadura de entrada oblonga de 325x130 mm y cuatro embocaduras de salida de 125 mm de diámetro. Incluso elementos para suspensión del techo.
Incluye: Replanteo. Colocación y fijación. Conexionado de los ductos.
Criterio de medición de proyecto: Número de unidades previstas, según documentación gráfica de Proyecto.
Criterio de medición de obra: Se medirá el número de unidades realmente ejecutadas según especificaciones de Proyecto.

| Código | Ud | Descripción | Rendimiento | Precio | Importe |
|---|---|---|---|---|---|
| mt42sva120a | Ud | Cajón repartidor de polipropileno expandido, de 484x470x180 mm, con embocadura de entrada oblonga de 325x130 mm y cuatro embocaduras de salida de 125 mm de diámetro. (material) | 1.000 | 53809.38 | 53809.38 |
| mt42www090 | Ud | Kit de soportes para suspensión del techo, formado por cuatro varillas roscadas de acero galvanizado, con sus chazos, tuercas y arandelas correspondientes. (material) | 1.000 | 128763.34 | 128763.34 |
| mo011 | h | Oficial 1ª montador. (mano de obra) | 0.169 | 28562.29 | 4827.03 |
| mo080 | h | Ayudante montador. (mano de obra) | 0.169 | 20774.17 | 3510.83 |
| % | % | Herramienta menor | 2 % | 190910.58 | 3818.21 |
|  |  | Costes directos |  |  | 194728.79 |
