# Puerta de closet, de madera

- Propiedad del archivo: CYPE INGENIEROS, S.A.
- Formato: FIEBDC-3/2002
- Ámbito geográfico: Colombia
- Divisa: COP
- Costes indirectos: 3.00 %
- Gastos generales: 13.00 %
- Beneficio industrial: 6.00 %
- IVA: 16.00 %

## L Carpintería, closets, cerrajería, vidrios y protecciones solares

### LA Closets

#### LAH Frentes de closet, de madera

**LAH010** Ud Puerta de closet, de madera.
Puerta de closet doble de 210 cm de altura de 50x2,5 cm, entamborada, compuesta por alma alveolada, bastidor de madera maciza, y paneles de tablero contrachapado de madera nacional; marco de madera maciza; tapaluces del mismo material y acabado que la hoja en la cara exterior. Incluso herrajes de colgar, cierre y tiradera sobre escudo largo de latón, color negro, acabado brillante, serie básica.
Incluye: Presentación de la puerta. Colocación, aplomado y nivelación de marcos. Recibido a la obra de los elementos de fijación de marcos. Colocación de los herrajes de colgar. Colocación de la hoja. Colocación de los herrajes de cierre. Ajuste final.
Criterio de medición de proyecto: Número de unidades previstas, según documentación gráfica de Proyecto.
Criterio de medición de obra: Se medirá el número de unidades realmente ejecutadas según especificaciones de Proyecto.

| Código | Ud | Descripción | Rendimiento | Precio | Importe |
|---|---|---|---|---|---|
| mt22aap050bb | Ud | Marco de madera para pintar, para puerta de closet de dos hojas de 210 cm de altura, con elementos de fijación. (material) | 1.000 | 33023.03 | 33023.03 |
| mt22atc010NK | m | Tapaluces macizo, 70x10 mm. (material) | 7.000 | 4689.98 | 32829.86 |
| mt22ppe061ae | Ud | Puerta de closet entamborada, compuesta por alma alveolada, bastidor de madera maciza, y paneles de tablero contrachapado de madera nacional, 210x50x2,5 cm, según NTC 2569. (material) | 2.000 | 109334.77 | 218669.54 |
| mt23icl010jb | Ud | Pernio de 80x52 mm, con remate, de latón, color negro, acabado brillante, para puerta de closet o altillo. (material) | 6.000 | 2073.41 | 12440.46 |
| mt23hcl010aa | Ud | Juego de tiradera y escudo largo de latón, color negro, acabado brillante, serie básica, para puerta de closet. (material) | 2.000 | 22050.59 | 44101.18 |
| mt23ppb050 | Ud | Imán de cierre para puerta de closet o altillo. (material) | 4.000 | 884.71 | 3538.84 |
| mt23ppb031 | Ud | Tornillo de latón 21/35 mm. (material) | 36.000 | 176.94 | 6369.84 |
| op00cla010 |  | Clavadora neumática. | 1.000 | 0.00 | 0.00 |
| op00gra010 |  | Grapadora. | 1.000 | 0.00 | 0.00 |
| op00sie010 |  | Sierra de calar. | 1.000 | 0.00 | 0.00 |
| op00cep010 |  | Garlopa. | 1.000 | 0.00 | 0.00 |
| op00ato010 |  | Atornillador. | 1.000 | 0.00 | 0.00 |
| op00tro010 |  | Tronzador. | 1.000 | 0.00 | 0.00 |
| mo017 | h | Oficial 1ª carpintero. (mano de obra) | 1.580 | 25845.31 | 40835.59 |
| mo058 | h | Ayudante carpintero. (mano de obra) | 1.580 | 19162.43 | 30276.64 |
| % | % | Herramienta menor | 2 % | 422084.98 | 8441.70 |
|  |  | Costes directos |  |  | 430526.68 |
