# Puerta giratoria automática, de acero inoxidable y vidrio

- Propiedad del archivo: CYPE INGENIEROS, S.A.
- Formato: FIEBDC-3/2002
- Ámbito geográfico: Colombia
- Divisa: COP
- Costes indirectos: 3.00 %
- Gastos generales: 13.00 %
- Beneficio industrial: 6.00 %
- IVA: 16.00 %

## L Carpintería, closets, cerrajería, vidrios y protecciones solares

### LB Puertas automáticas de acceso peatonal

#### LBA Giratorias

**LBA030** Ud Puerta giratoria automática, de acero inoxidable y vidrio.
Puerta giratoria automática motorizada, de acero inoxidable y vidrio, de 2400 mm de altura, 1493 mm de anchura de paso y 2200 mm de diámetro, con sistema automático antibloqueo, compuesta de: tambor fijo curvo con vidrio laminar de 17 mm de espesor, dotado de burlete de seguridad en ambas entradas y radares de apertura automática; 4 hojas antipánico de vidrio templado, de 12 mm de espesor, sujetas mediante pivotes superior e inferior; techo interior con dos paneles de vidrio laminado, de 18 mm de espesor; perfiles de acero inoxidable AISI 304, con cepillos de estanqueidad y aro de fijación de acero inoxidable al piso; mecanismos, panel de control, motor con tapa registrable, pulsador de emergencia y cuadro eléctrico de protección y maniobra.
Incluye: Limpieza y preparación de la superficie soporte. Replanteo. Colocación del eje central. Instalación de mecanismos, panel de control y motor. Montaje de las hojas giratorias. Colocación de los perfiles y de los elementos de acabado. Conexionado eléctrico. Ajuste y fijación de la puerta. Puesta en marcha.
Criterio de medición de proyecto: Número de unidades previstas, según documentación gráfica de Proyecto.
Criterio de medición de obra: Se medirá el número de unidades realmente ejecutadas según especificaciones de Proyecto.

| Código | Ud | Descripción | Rendimiento | Precio | Importe |
|---|---|---|---|---|---|
| mt26pes010a | Ud | Puerta giratoria automática motorizada, de acero inoxidable y vidrio, de 2400 mm de altura, 1493 mm de anchura de paso y 2200 mm de diámetro, con sistema automático antibloqueo, compuesta de: tambor fijo curvo con vidrio laminar de 17 mm de espesor, dotado de burlete de seguridad en ambas entradas y radares de apertura automática; 4 hojas antipánico de vidrio templado, de 12 mm de espesor, sujetas mediante pivotes superior e inferior; techo interior con dos paneles de vidrio laminado, de 18 mm de espesor; perfiles de acero inoxidable AISI 304, con cepillos de estanqueidad y aro de fijación de acero inoxidable al piso; mecanismos, panel de control, motor con tapa registrable, pulsador de emergencia y cuadro eléctrico de protección y maniobra. (material) | 1.000 | 62428748.69 | 62428748.69 |
| mo011 | h | Oficial 1ª montador. (mano de obra) | 9.030 | 26179.17 | 236397.91 |
| mo080 | h | Ayudante montador. (mano de obra) | 9.030 | 19044.65 | 171973.19 |
| mo055 | h | Oficial 1ª cristalero. (mano de obra) | 9.030 | 27111.68 | 244818.47 |
| mo003 | h | Maestro electricista. (mano de obra) | 1.129 | 26179.17 | 29556.28 |
| % | % | Herramienta menor | 2 % | 63111494.54 | 1262229.89 |
|  |  | Costes directos |  |  | 64373724.43 |
