# Carpintería exterior en madera de pino melis para barnizar, para ventana practicable de una hoja de 60x120 cm, con persiana de madera de roble para barnizar con torno manual

- Propiedad del archivo: CYPE INGENIEROS, S.A.
- Formato: FIEBDC-3/2002
- Ámbito geográfico: Colombia
- Costes indirectos: 3.00 %
- Gastos generales: 13.00 %
- Beneficio industrial: 6.00 %
- IVA: 16.00 %

## L Carpintería, closets, vidrios y protecciones solares

### LC Carpintería

#### LCM De madera

**LCM020** Ud Carpintería exterior en madera de pino melis para barnizar, para ventana practicable de una hoja de 60x120 cm, con persiana de madera de roble para barnizar con torno manual.
Suministro y montaje de carpintería exterior en madera de pino melis para barnizar, para ventana practicable de una hoja de 60x120 cm, con persiana de madera de roble para barnizar con torno manual; premarco de pino país de 70x35 mm, tapaluces interiores macizos de 70x15 mm; herrajes de colgar y de cierre de latón. Totalmente montada y probada.
Incluye: Colocación del premarco. Replanteo y formación de cajeado en el perímetro del hueco para alojar los elementos de fijación del marco. Presentación, acuñado, aplomado y nivelación del marco. Relleno con mortero o atornillado de los elementos de fijación del marco. Retirada de cuñas una vez fraguado el mortero. Ajuste final de las hojas. Sellado de juntas perimetrales. Colocación de tapaluces. Colocación de accesorios.
Criterio de medición de proyecto: Número de unidades previstas, según documentación gráfica de Proyecto.
Criterio de medición de obra: Se medirá el número de unidades realmente ejecutadas según especificaciones de Proyecto.

| Código | Ud | Descripción | Rendimiento | Precio | Importe |
|---|---|---|---|---|---|
| mt22aap010b | m | Premarco, pino país, 70x35 mm, con elementos de fijación. (material) | 3.600 | 1.98 | 7.13 |
| mt22atc010fA | m | Tapaluces macizo, pino melis, 70x15 mm, para barnizar. (material) | 7.200 | 2.18 | 15.70 |
| mt22cer015a | m² | Persiana enrollable de lamas de madera de roble para barnizar de 48 mm de anchura y 15 mm de espesor, incluso parte proporcional de tambor y cajón. (material) | 1.000 | 193.92 | 193.92 |
| mt22cer110 | Ud | Torno para accionamiento manual de persianas enrollables de madera. (material) | 1.000 | 27.18 | 27.18 |
| mt23xpm010 | Ud | Tornillo de ensamble zinc/pavón. (material) | 9.360 | 0.02 | 0.19 |
| mt23xpm020 | Ud | Imán de cierre reforzado. (material) | 4.000 | 0.32 | 1.28 |
| mt23xpm030 | Ud | Tiradera ventana/balconera de latón. (material) | 2.000 | 1.88 | 3.76 |
| mt23xpm040 | Ud | Cremona por tabla para ventana y balconera. Varilla vista. Acabado en latón. (material) | 1.000 | 8.34 | 8.34 |
| mt23xpm050 | Ud | Pernio de latón plano 80x52 mm. (material) | 7.200 | 0.70 | 5.04 |
| mt22xcc015e | m² | Carpintería exterior con guía de persiana, de madera de pino melis para barnizar. (material) | 0.730 | 194.99 | 142.34 |
| op00cla010 |  | Clavadora neumática. | 1.000 | 0.00 | 0.00 |
| op00gra010 |  | Grapadora. | 1.000 | 0.00 | 0.00 |
| op00sie010 |  | Sierra de calar. | 1.000 | 0.00 | 0.00 |
| op00cep010 |  | Garlopa. | 1.000 | 0.00 | 0.00 |
| op00ato010 |  | Atornillador. | 1.000 | 0.00 | 0.00 |
| mo016 | h | Oficial 1ª carpintero. (mano de obra) | 0.808 | 4.50 | 3.64 |
| mo056 | h | Ayudante carpintero. (mano de obra) | 0.808 | 3.02 | 2.44 |
| % | % | Costes directos complementarios | 2 % | 410.96 | 8.22 |
|  |  | Costes directos |  |  | 419.18 |
