# Puerta metálica de entrada principal

- Propiedad del archivo: CYPE INGENIEROS, S.A.
- Formato: FIEBDC-3/2002
- Ámbito geográfico: Colombia
- Divisa: COP
- Costes indirectos: 3.00 %
- Gastos generales: 13.00 %
- Beneficio industrial: 6.00 %
- IVA: 16.00 %

## L Carpintería, closets, cerrajería, vidrios y protecciones solares

### LE Puertas de entrada principal

#### LEA De acero

**LEA010** Ud Puerta metálica de entrada principal.
Puerta de entrada principal principal principal principal de una hoja de 52 mm de espesor, 790x2040 mm de luz y altura de paso, acabado pintado con resina de epoxi color blanco formada por dos láminas de acero galvanizado de 1 mm de espesor, plegadas, troqueladas con un cuarterón superior y otro inferior a una cara, ensambladas y montadas, con cámara intermedia rellena de poliuretano, sobre marco de acero galvanizado de 1,5 mm de espesor con garras de anclaje a obra, cerradura con tres puntos de cierre, premarco de acero galvanizado con garras de anclaje a obra. Incluso silicona neutra para el sellado de las juntas perimetrales.
Incluye: Colocación del premarco. Colocación de la puerta. Ajuste final de la hoja. Sellado de juntas perimetrales.
Criterio de medición de proyecto: Número de unidades previstas, según documentación gráfica de Proyecto.
Criterio de medición de obra: Se medirá el número de unidades realmente ejecutadas según especificaciones de Proyecto.

| Código | Ud | Descripción | Rendimiento | Precio | Importe |
|---|---|---|---|---|---|
| mt26pec010baaa | Ud | Puerta de entrada principal principal de una hoja de 52 mm de espesor, 790x2040 mm de luz y altura de paso, acabado pintado con resina de epoxi color blanco formada por dos láminas de acero galvanizado de 1 mm de espesor, plegadas, troqueladas con un cuarterón superior y otro inferior a una cara, ensambladas y montadas, con cámara intermedia rellena de poliuretano, sobre marco de acero galvanizado de 1,5 mm de espesor con garras de anclaje a obra, incluso bisagras de acero latonado con regulación en las tres direcciones, bulones antipalanca, mirilla, cerradura de seguridad embutida con tres puntos de cierre, cilindro de latón con llave, escudo de seguridad tipo roseta y tiradera para la parte exterior y escudo y manija de latón para la parte interior. (material) | 1.000 | 1129391.22 | 1129391.22 |
| mt26pec015a | Ud | Premarco de acero galvanizado, para puerta de entrada principal principal de acero galvanizado de una hoja, con garras de anclaje a obra. (material) | 1.000 | 170959.28 | 170959.28 |
| mt15sja100 | Ud | Cartucho de masilla de silicona neutra. (material) | 0.200 | 23334.39 | 4666.88 |
| op00ato010 |  | Atornillador. | 1.000 | 0.00 | 0.00 |
| mo020 | h | Oficial 1ª obra blanca. (mano de obra) | 0.531 | 36735.58 | 19506.59 |
| mo113 | h | Peón de obra blanca. (mano de obra) | 0.531 | 26456.35 | 14048.32 |
| mo018 | h | Oficial 1ª cerrajero. (mano de obra) | 0.584 | 37228.57 | 21741.48 |
| mo059 | h | Ayudante cerrajero. (mano de obra) | 0.584 | 27521.68 | 16072.66 |
| % | % | Herramienta menor | 2 % | 1376386.43 | 27527.73 |
|  |  | Costes directos |  |  | 1403914.16 |
