# Puerta estanca al aire, de acero

- Propiedad del archivo: CYPE INGENIEROS, S.A.
- Formato: FIEBDC-3/2002
- Ámbito geográfico: Colombia
- Divisa: COP
- Costes indirectos: 3.00 %
- Gastos generales: 13.00 %
- Beneficio industrial: 6.00 %
- IVA: 16.00 %

## L Carpintería, closets, cerrajería, vidrios y protecciones solares

### LN Puertas estancas

#### LNA De acero

**LNA010** Ud Puerta estanca al aire, de acero.
Puerta estanca al aire (fuga de aire de 2 m³/h a 1000 Pa), de acero, de 500x1500 mm, hoja de puerta de doble pared, de 44 mm de espesor, marco de anclaje de lámina de acero galvanizado con aislamiento de lana de roca, manecillas para accionamiento por ambos lados de aluminio fundido a presión, junta estanca de caucho APT, accionamiento situado en el lado derecho de la puerta. Incluso silicona neutra para el sellado de las juntas perimetrales.
Incluye: Marcado de puntos de fijación y aplomado del marco. Fijación del marco al paramento. Sellado de juntas perimetrales. Colocación de la hoja. Colocación de herrajes de cierre y accesorios.
Criterio de medición de proyecto: Número de unidades previstas, según documentación gráfica de Proyecto.
Criterio de medición de obra: Se medirá el número de unidades realmente ejecutadas según especificaciones de Proyecto.

| Código | Ud | Descripción | Rendimiento | Precio | Importe |
|---|---|---|---|---|---|
| mt26pnt010aaaa | Ud | Puerta estanca al aire (fuga de aire de 2 m³/h a 1000 Pa), de acero, de 500x1500 mm, hoja de puerta de doble pared, de 44 mm de espesor, marco de anclaje de lámina de acero galvanizado con aislamiento de lana de roca, manecillas para accionamiento por ambos lados de aluminio fundido a presión, junta estanca de caucho APT, accionamiento situado en el lado derecho de la puerta. (material) | 1.000 | 1350885.33 | 1350885.33 |
| mt22www050b | Ud | Cartucho de 300 ml de silicona neutra oxímica, de elasticidad permanente y curado rápido, color gris, rango de temperatura de trabajo de -60 a 150°C, con resistencia a los rayos UV, dureza Shore A aproximada de 22, según ISO 868 y elongación a rotura >= 800%, según ISO 8339. (material) | 0.640 | 11482.20 | 7348.61 |
| op00ato010 |  | Atornillador. | 1.000 | 0.00 | 0.00 |
| mo020 | h | Oficial 1ª obra blanca. (mano de obra) | 0.367 | 25476.92 | 9350.03 |
| mo077 | h | Ayudante de obra blanca. (mano de obra) | 0.367 | 19044.65 | 6989.39 |
| % | % | Herramienta menor | 2 % | 1374573.36 | 27491.47 |
|  |  | Costes directos |  |  | 1402064.83 |
