# Puerta interior corredera, de madera

- Propiedad del archivo: CYPE INGENIEROS, S.A.
- Formato: FIEBDC-3/2002
- Ámbito geográfico: Colombia
- Divisa: COP
- Costes indirectos: 3.00 %
- Gastos generales: 13.00 %
- Beneficio industrial: 6.00 %
- IVA: 16.00 %

## L Carpintería, closets, cerrajería, vidrios y protecciones solares

### LP Puertas interiores

#### LPM De madera

**LPM021** Ud Puerta interior corredera, de madera.
Puerta interior corredera para doble muro divisorio interior con hueco, sólida, sencilla de 210x70x3,7 cm, con bastidor, refuerzos y paneles de madera maciza de cedro (Cedrela sp), barnizada en taller; marco de madera para pintar. Incluso tapaluces del mismo material y acabado que la hoja, herrajes de colgar, de cierre y tiradera con manecilla para cierre de aluminio, serie básica.
Incluye: Presentación de la puerta. Colocación, aplomado y nivelación de marcos. Recibido a la obra de los elementos de fijación de marcos. Colocación de los herrajes de colgar y guías. Colocación de la hoja. Colocación de los herrajes de cierre. Colocación de accesorios. Ajuste final.
Criterio de medición de proyecto: Número de unidades previstas, según documentación gráfica de Proyecto.
Criterio de medición de obra: Se medirá el número de unidades realmente ejecutadas según especificaciones de Proyecto.

| Código | Ud | Descripción | Rendimiento | Precio | Importe |
|---|---|---|---|---|---|
| mt22aap050la | Ud | Marco de madera para pintar, para puerta de una hoja, con elementos de fijación. (material) | 2.000 | 67051.93 | 134103.86 |
| mt23ppb100a | Ud | Herrajes de colgar, kit para puerta corredera. (material) | 1.000 | 29234.56 | 29234.56 |
| mt23ppb102c | m | Carril puerta corredera doble aluminio. (material) | 1.700 | 33307.48 | 56622.72 |
| mt22ppf100aa | Ud | Hoja de puerta interior sólida, compuesta por bastidor, refuerzos y paneles de madera maciza de cedro (Cedrela sp), barnizada en taller, 210x70x3,7 cm, según NTC 1829. (material) | 1.000 | 2303032.88 | 2303032.88 |
| mt22atc010NK | m | Tapaluces macizo, 70x10 mm. (material) | 10.500 | 6579.19 | 69081.50 |
| mt23hba020j | Ud | Tiradera con manecilla para cierre de aluminio, serie básica, para puerta interior corredera, para interior. (material) | 1.000 | 95789.20 | 95789.20 |
| op00cla010 |  | Clavadora neumática. | 1.000 | 0.00 | 0.00 |
| op00gra010 |  | Grapadora. | 1.000 | 0.00 | 0.00 |
| op00sie010 |  | Sierra de calar. | 1.000 | 0.00 | 0.00 |
| op00cep010 |  | Garlopa. | 1.000 | 0.00 | 0.00 |
| op00ato010 |  | Atornillador. | 1.000 | 0.00 | 0.00 |
| op00tro010 |  | Tronzador. | 1.000 | 0.00 | 0.00 |
| mo017 | h | Oficial 1ª carpintero. (mano de obra) | 1.275 | 37276.28 | 47527.26 |
| mo058 | h | Ayudante carpintero. (mano de obra) | 1.275 | 27634.32 | 35233.76 |
| % | % | Herramienta menor | 2 % | 2770625.74 | 55412.51 |
|  |  | Costes directos |  |  | 2826038.25 |
