# Celosía de lamas de aluminio

- Propiedad del archivo: CYPE INGENIEROS, S.A.
- Formato: FIEBDC-3/2002
- Ámbito geográfico: Colombia
- Divisa: COP
- Costes indirectos: 3.00 %
- Gastos generales: 13.00 %
- Beneficio industrial: 6.00 %
- IVA: 16.00 %

## L Carpintería, closets, cerrajería, vidrios y protecciones solares

### LS Protecciones solares

#### LSZ Celosías

**LSZ030** m² Celosía de lamas de aluminio.
Celosía fija de lamas verticales orientables machihembradas entre sí, de aluminio, acabado lacado con 60 micras de espesor mínimo de película seca, color a elegir, con el sello QUALICOAT, de 150 a 200 mm de anchura, con testeros de nylon de elevada resistencia y pivotes de aluminio de 6 mm de diámetro mínimo, alojados en el marco de aluminio extruido de aleación 6063 con tratamiento térmico T5, con accionamiento manual. Incluso elementos de fijación para montaje en posición vertical sobre superficie soporte de mampostería.
Incluye: Replanteo. Presentación y nivelación. Resolución de las uniones del marco a los paramentos. Montaje de elementos complementarios.
Criterio de medición de proyecto: Superficie medida según documentación gráfica de Proyecto, deduciendo los huecos de superficie mayor de 3 m².
Criterio de medición de obra: Se medirá la superficie realmente ejecutada según especificaciones de Proyecto, deduciendo los huecos de superficie mayor de 3 m².

| Código | Ud | Descripción | Rendimiento | Precio | Importe |
|---|---|---|---|---|---|
| mt26aaa033a | Ud | Anclaje mecánico con chazo de nylon y tornillo de acero galvanizado, de cabeza avellanada. (material) | 4.000 | 991.57 | 3966.28 |
| mt25pce030c | m² | Celosía fija de lamas verticales orientables machihembradas entre sí, de aluminio, acabado lacado con 60 micras de espesor mínimo de película seca, color a elegir, con el sello QUALICOAT, de 150 a 200 mm de anchura, con testeros de nylon de elevada resistencia y pivotes de aluminio de 6 mm de diámetro mínimo, alojados en el marco de aluminio extruido de aleación 6063 con tratamiento térmico T5, con accionamiento manual. (material) | 1.000 | 290630.78 | 290630.78 |
| op00ato010 |  | Atornillador. | 1.000 | 0.00 | 0.00 |
| mo018 | h | Oficial 1ª cerrajero. (mano de obra) | 0.319 | 37228.57 | 11875.91 |
| mo059 | h | Ayudante cerrajero. (mano de obra) | 0.319 | 27521.68 | 8779.42 |
| % | % | Herramienta menor | 2 % | 315252.39 | 6305.05 |
|  |  | Costes directos |  |  | 321557.44 |
