# Aislamiento térmico bajo vierteaguas metálico

- Propiedad del archivo: CYPE INGENIEROS, S.A.
- Formato: FIEBDC-3/2002
- Ámbito geográfico: Colombia
- Divisa: COP
- Costes indirectos: 3.00 %
- Gastos generales: 13.00 %
- Beneficio industrial: 6.00 %
- IVA: 16.00 %

## N Aislamientos e impermeabilizaciones

### NA Aislamientos térmicos

#### NAJ Puentes térmicos

**NAJ020** m Aislamiento térmico bajo vierteaguas metálico.
Aislamiento térmico bajo vierteaguas metálico, formado por panel rígido de poliestireno extruido, de superficie rugosa acanalada y mecanizado lateral machihembrado y recto, de 40 mm de espesor, resistencia a compresión >= 300 kPa, resistencia térmica 1,2 m²K/W, conductividad térmica 0,034 W/(mK), colocado a tope y fijado con adhesivo cementoso sobre la superficie soporte, previa aplicación de una capa de regularización de mortero seco para albañilería, de cemento, color gris, con aditivo hidrófugo, categoría M-5 (resistencia a compresión 5 N/mm²), suministrado en sacos, de 4 cm de espesor.
Incluye: Limpieza y preparación de la superficie soporte. Aplicación de la capa de regularización de mortero. Replanteo de las piezas. Corte del aislante. Aplicación del adhesivo. Colocación del aislamiento.
Criterio de medición de proyecto: Longitud medida según documentación gráfica de Proyecto.
Criterio de medición de obra: Se medirá la longitud realmente ejecutada según especificaciones de Proyecto.

| Código | Ud | Descripción | Rendimiento | Precio | Importe |
|---|---|---|---|---|---|
| mt16pxa010eaq | m² | Panel rígido de poliestireno extruido, de superficie rugosa acanalada y mecanizado lateral machihembrado y recto, de 40 mm de espesor, resistencia a compresión >= 300 kPa, resistencia térmica 1,2 m²K/W, conductividad térmica 0,034 W/(mK), Euroclase E de reacción al fuego, con código de designación XPS-EN 13164-T2-CS(10/Y)300-DS(70,90)-DLT(2)5-WL(T)0,7-WD(V)3-FTCD1. (material) | 0.300 | 52833.94 | 15850.18 |
| mt16aaa010 | kg | Mortero adhesivo para fijación de materiales aislantes. (material) | 2.700 | 1082.78 | 2923.51 |
| mt08aaa010a | m³ | Agua. (material) | 0.006 | 3289.66 | 19.74 |
| mt09mif010ia | t | Mortero seco para albañilería, de cemento, color gris, con aditivo hidrófugo, categoría M-5 (resistencia a compresión 5 N/mm²), suministrado en sacos. (material) | 0.011 | 121519.53 | 1336.71 |
| mo054 | h | Oficial 1ª colocador de aislantes. (mano de obra) | 0.113 | 28562.29 | 3227.54 |
| mo101 | h | Ayudante colocador de aislantes. (mano de obra) | 0.113 | 20774.17 | 2347.48 |
| mo020 | h | Oficial 1ª obra blanca. (mano de obra) | 0.135 | 27792.28 | 3751.96 |
| mo113 | h | Peón de obra blanca. (mano de obra) | 0.271 | 20015.53 | 5424.21 |
| % | % | Herramienta menor | 2 % | 34881.33 | 697.63 |
|  |  | Costes directos |  |  | 35578.96 |
